# Talbrücke Kreiensen ü. DB- ASBNR 4125532 TBW2
Angebotsaufforderung (GAEB DA XML 3.2, DA83)
Projekt: 209227
Währung: EUR
Vergabeart: Öffentliche Ausschreibung
Eröffnung: 09.12.2025 10:00:00
Ende der Zuschlagsfrist: 14.01.2026
Ausführungsbeginn: 01.04.2026
Ausführungsende: 30.09.2026
Auftraggeber: Niedersächsische Landesbehörde, für Straßenbau und Verkehr, Geschäftsbereich Gandersheim, NLSTBV GB Gan,Stiftsfreiheit 3,37581 Bad Gandersheim, Stiftsfreiheit 3, 37581 Bad Gandersheim, DE, Telefon 0049-5382/953-0, Fax 0049-5382/953-590, E-Mail eVergabe-GAN@nlstbv.niedersachsen.de, Bank Nord LB Hannover; Vergabenummer: 03_209227_278843
Erstellt mit: GXML Toolbox V3.3 R20210630, iTWO_64 V9.1.1177, 12.11.2025

## 278843 Umbau Berührschutz
Datum: 12.11.2025

*Hinweis: Formulierung "nach Unterlagen des AG"*
Formulierung "nach Unterlagen des AG"
= Ausschreibungspläne bzw. vom AN zu erstellende
Ausführungsplanung (keine Übergabe von
weiteren/ergänzenden Unterlagen!)

### Los 00 Umbau Berührschutz über DB-Strecke

#### Abschnitt 00.00 Ingenieurleistungen

**00.00.0001 Gefährdungsbeurteilung, Zuarbeit SiGeKo**
*** Pauschalposition
Erstellen  einer Gefährdungsbeurteilung der für die
Beschäftigten mit ihrer Arbeit verbundenen Gefährdungen
hinsichtlich erforderlicher Maßnahmen des
Arbeitsschutzes gem. §5 Abs. 1 ArbSchG.
Zuarbeit für den SiGeKo zur Erstellung des
Sicherheits- und Gesundheitsschutzplanes gemäß
Baustellenverordnung mit dem SiGeKo des AG abstimmen
und vorlegen.
Exemplar der Vorankündigung und des SiGe-Planes
sichtbar und witterungsgeschützt auf der Baustelle
aushängen.
SiGe-Plan erstellt AG.
Übergabe der Unterlagen 2-fach an den SiGeKo des AG.
Gilt für Gesamtmaßnahme (alle Leistungen des LV).
Menge: 1,000 Psch

**00.00.0002 Zustandserfassung, Beweissicherung**
*** Pauschalposition
Beweissicherung bzw. Zustandsfeststellung vor
Aufnahme der Bautätigkeit gemeinsam mit dem AG
bzw. der Bauüberwachung des AG und den
entsprechenden Eigentümern bzw. dinglich
Berechtigten, zuständigen Behörden durchführen.
Dokumentieren der im Bau- und Zufahrtsbereich
vorhandenen Grundstücke und baulichen Anlagen
(einschliesslich der Grundstücke und Anlagen
der DB AG) durch detaillierte Lichtbildaufnahmen.
Risse oder andere Schädigungen sind mit
Beschreibung zu dokumentieren.
Die Befestigungsart der Zufahrtswege und Straßen
ist zu benennen, die Markierung zu dokumentieren.
Beweissicherung:
- Baustellenbereich bis 100 m von Aufgrabungs- bzw.
  BE-Flächen entfernt, angrenzende Grundstücke/
  Flächen, Bahnanlagen bis 20 m vor und hinter dem Brückenbauwerk, z.B. mit Fotos+Videodokumentation o.glw.
Schadensgefährdete Bereiche oder beschädigte Bereiche
sind im Detail zu fotografieren.
Die Beweissicherung ist 7 Tage vor Baubeginn in Form
einer Dokumentation (einschließlich Fotos, ggf.
zeichnerischer Unterlagen) durchzuführen und dem AG
spätestens zum Baubeginn zu übergeben.
Nach Beendigung der Baumaßnahme sind die dokumentierten Bereiche auf etwaige Schäden zu überprüfen.
Lieferung Protokolle und Fotodokumentation für die
Aufnahmen bei Baubeginn und Bauende an den AG
3-fach farbig auf Papier und im PDF-Format digital
(Videos MPG4 nur digital) auf geeignetem Datenträger.
Menge: 1,000 Psch

**00.00.0003 Bestandsaufnahme, Vermessung**
*** Pauschalposition
Detaillierte Bestandsaufnahme vor Beginn der
Bauarbeiten und baubegleitend durch
Vermessungsingenieur einschließlich abschließender
Bestandsvermessung nach Bauende durchführen
als Grundlage zur Detail-Erarbeitung im Rahmen der
Ausführungplanung.
Herstellung eines Bezugs- bzw. Baulagenetzes bestehend aus 2 Höhenfestpunkten im Höhensystem
DHHN2016 und 2 Lagefestpunkten im Lagesystem LS 150
einschließlich Einholung bzw. Anfertigung der dafür
erforderlichen Unterlagen und Heranführen des Lage- und Höhensystems zur Baustelle.
Bestandsvermessung in Lage und Höhe im Rastermaß von
mindestens 2,0m Abstand sowie an Ecken/Kanten/Enden von Bauteilen durchführen (inkl. Gefällewechsel,
Querneigung etc.) und in die Bestandspläne übernehmen
einschließlich Anpassung an die Bau-Stationierungen
(gilt für Bauwerk und Rampen, gesamte Baustrecke).
Verkehrssicherungsmaßnahmen für die
Vermessungsleistungen vor Baubeginn einkalkulieren.
Menge: 1,000 Psch

*Hinweis: Es ist unmittelbar nach Auftragserteilung mit der*
Es ist unmittelbar nach Auftragserteilung mit der
Ausführungsplanung zu beginnen, um die kurze Bauzeit
auch effektiv und mit frühzeitigem Beginn zu nutzen!

**00.00.0004 Ausführungszeichnungen herstellen**
*** Pauschalposition
StL-Nr. 1910161099
Ausführungszeichnungen herstellen.
Ausführungszeichnungen für 'Bauwerk (Übersicht)
und alle neu herzustellenden Bauteile gemäß LV nach
ZTV-ING einschließlich sämtlicher Ausführungsdetails
und Erläuterungen der Bauausführung, Technologiebeschreibungen und Arbeitsanweisungen sowie
Ermittlung einer Ausgleichsgradiente
Werkstattzeichnungen anfertigen für
- Fugenbänder
- Geländer (Brücke+Böschungstreppe)
- Erdung inkl. Erdungsanschluss an Bestand/Gleis
- Berührungsschutz
- Verankerungen und weitere nicht einzeln
  aufgeführte Kleinbauteile
Baubeschreibung Abschnitte 3.10 und 4.2.5
berücksichtigen und einrechnen,'

Ausführungszeichnungen 'in 7-facher Ausfertigung
auf Papier sowie je 1-fach digital im PDF-format an
den AG liefern.
Schriftfeld nach Angabe des AG.'
Menge: 1,000 Psch

**00.00.0005 Standsicherheitsnachweis aufstellen**
*** Pauschalposition
StL-Nr. 1910160599
Standsicherheitsnachweis aufstellen.
Standsicherheitsnachweis für 'alle neu
herzustellenden Bauteile gemäß LV inkl. aller
Bauzustände nach ZTV-ING und Heft 504/87 der
Schriftenreihe des BMVI (u.a. Kappe, Verankerungen,
Geländer, Berührungsschutz),
Baubeschreibung Abschnitte 3.10 und 4.2.5
berücksichtigen und einrechnen.'

Standsicherheitsnachweis 'in 6-facher Ausfertigung
auf Papier sowie 1-fach digital im PDF-format an
den AG liefern.
Schriftfeld nach Angabe des AG.'
Menge: 1,000 Psch

**00.00.0006 Wartungs-u. Kontrollanweisungen**
*** Pauschalposition
Besondere Arbeits-, Betriebs-, Wartungs- und
Kontrollanweisungen erarbeiten und dem
AG bis spätestens zur Abnahme übergeben
Mindestens 2 Ausfertigungen jeder der
folgenden Handlungsanweisungen sind zu
übergeben.
- Bahnerdung
- Brückenprüfung nach DIN 1076 (Prüfgeräte)
Komplett 2 x geheftet als Ordnerexemplar sowie
zusätzlich 1 x digital im PDF-Format an den AG liefern.
Menge: 1,000 Psch

**00.00.0007 Standsicherheitsnachweis aufstellen**
*** Pauschalposition
StL-Nr. 1910160599
Standsicherheitsnachweis aufstellen.
Standsicherheitsnachweis für 'sämtliche Baubehelfe
nach ZTV-ING und Heft 504/87 der Schriftenreihe des
BMVI inkl. Gründungen/Verankerungen, alle
Bauzustände, Montage- und Krannachweise
Der vorhandene Überbauaufbeton (Kragarm) ist als
standsicher vorauszusetzen.
Baubeschreibung Abschnitte 3.4, 3.10 und 4.2.5
berücksichtigen und einrechnen.'

Standsicherheitsnachweis 'in 6-facher Ausfertigung
vorab
(1. Prüflauf) sowie nochmals 6-fach überarbeitet
(entsprechend Prüfprotokollen gleichgestellt) auf
Papier sowie je 1-fach digitale im PDF-format an
den AG liefern.
Schriftfeld nach Angabe des AG.'
Menge: 1,000 Psch

**00.00.0008 Ausführungszeichnungen herstellen**
*** Pauschalposition
StL-Nr. 1910161099
Ausführungszeichnungen herstellen.
Ausführungszeichnungen für 'sämtliche Baubehelfe
nach ZTV-ING einschließlich sämtlicher
Ausführungsdetails und Erdung sowie Erläuterungen der Bauausführung,
Technologiebeschreibungen und Arbeitsanweisungen,
Montageprojekte, ergänzende
Abbruchprojektunterlagen
Baubeschreibung Abschnitte 3.4, 3.10 und 4.2.5
berücksichtigen und einrechnen'

Ausführungszeichnungen 'in 6-facher Ausfertigung vorab
(1. Prüflauf) sowie nochmals 6-fach überarbeitet
(entsprechend Prüfprotokollen gleichgestellt) auf
Papier sowie je 1-fach digitale im PDF-format an
den AG liefern.
Schriftfeld nach Angabe des AG.'
Menge: 1,000 Psch

**00.00.0009 Abnahme innere Bahnerdung**
*** Pauschalposition
Abnahme der Erdung innerhalb (bauteilweise vor
Betonierfreigabe) durch befähigte Person gem.
Regelwerk DB AG organisieren, koordinieren
und durchführen (lassen)
Anfallende Kosten für die befähigte Person inkl.
mehrmaliger An- und Abfahrt einrechnen.
Die Ergebnisse sind im Prüfbericht / Abnahmeprotokoll auszuweisen. Protokolle erstellen.
Menge: 1,000 Psch

**00.00.0010 Gesamtabnahme der Bahnerdung**
*** Pauschalposition
Gesamtabnahme der Erdung und der Erdungszuleitung
außerhalb des Bauwerkes einschließlich
Schienenanschluss durch elektotechnischen Prüfer der DB bzw. EBA zugelassen Prüfer für E-Technik  organisieren, koordinieren
und durchführen (lassen).
Anfallende Kosten für Prüfer inkl.
mehrmaliger An- und Abfahrt einrechnen.
Die Ergebnisse sind im Prüfbericht / Abnahmeprotokoll auszuweisen. Protokolle erstellen.
Menge: 1,000 Psch

**00.00.0011 Abnahme Erdung Baubehelf**
*** Pauschalposition
Abnahme der Erdung sämtlicher Baubehelfe und der bauzeitlichen Erdungszuleitung
einschließlich Schienenanschluss durch Fachingenieur
der DB AG organisieren, koordinieren
und durchführen (lassen).
Anfallende Kosten für Fachingenieur inkl.
mehrmaliger An- und Abfahrt einrechnen.
Die Ergebnisse sind im Prüfbericht / Abnahmeprotokoll auszuweisen. Protokolle erstellen.
Gilt für bauzeitliche Erdung (inkl. Krane,
Gerüste, bauzeitlicher Berührschutz u.dgl.)
Menge: 1,000 Psch

*Hinweis: Alle Unterlagen zusätzlich im PDF-Format liefern, inkl.*
Alle Unterlagen zusätzlich im PDF-Format
liefern, inkl. Eintrag der Instandsetzung im Bauwerksbuch, Lieferung vor Antrag auf Abnahme
- keine VOB-Abnahme ohne Vorliegen dieser Unterlagen

**00.00.0012 Bestandunterlagen liefern*Best.daten Inst.**
*** Pauschalposition
StL-Nr. 1910161500920000
Bestandsunterlagen liefern, bestehend aus
Bestandsübersichtszeichnungen 'und sonstigen
Ausführungsunterlagen inkl. Statik, die entsprechend der Planprüfung berichtigt wurden
Lieferung je 2-fach auf Papier und 1-fach digital auf
Datenträger inkl. Inhaltsverzeichnis'

Ergänzung/Änderung der Bestandsdaten bei Instandsetzungsmaßnahmen gemäß Anweisung Straßeninformationsbank,
Teilsystem Bauwerksdaten, mit einem Erfassungsprogramm
auf der Datenbasis der ASB-ING erfasst auf Datenträger
sowie Bauwerksbuch als Pause 1-fach.
Menge: 1,000 Psch

**00.00.0013 Lichtbilder herst. und liefern**
StL-Nr. 19101620
Lichtbilder über den wesentlichen Bauablauf des Bauwerks in digitalisierter Form (Auflösung mindestens
1024 mal 768 Pixel, 24 Farben) mit Digitalkamera herstellen und auf mit dem AG abgestimmten Datenträger (CD
oder DVD) liefern. Das Komprimierungsverhältnis bzw.
die Bildqualität ist so zu wählen, dass durch die Komprimierung keine für den Sachverhalt wesentlichen Bildinformationen verloren gehen.
Menge: 100,000 St

#### Abschnitt 00.01 Baustelleneinrichtung

**00.01.0001 Baustelle einrichten Sämtl.LV-Abschn.**
*** Pauschalposition
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'örtlich über die B64 vorhanden Baustelleneinrichtung für halbseitige Bauweise in 2 Bauabschnitten berücksichtigen und entsprechendes Umbauen/Umsetzen in die Pauschale einkalkulieren'
Menge: 1,000 Psch

**00.01.0002 Baustelle räumen Sämtl. LV-Abschn.**
*** Pauschalposition
StL-Nr. 1910111201
Baustelle von allen Geräten, Anlagen, Einrichtungen und
dgl. räumen. Benutzte Flächen und Wege entsprechend dem
ursprünglichen Zustand herrichten. Soweit nicht für
bestimmte Leistungen für das Räumen der Baustelle gesonderte Positionen im Leistungsverzeichnis enthalten
sind, gilt die Pauschale
für alle Leistungen sämtlicher Abschnitte des Leistungsverzeichnisses.
Menge: 1,000 Psch

**00.01.0003 Bauzaun aufstellen und entfernen Zaunhöhe 2,0 m*Stahlgitter-FT**
StL-Nr. 1910120733
Bauzaun nach Unterlagen des AG einschl. der erforderlichen Tore und Pfosten standsicher aufstellen, während
der Bauzeit vorhalten und unterhalten sowie nach Beendigung der Bauzeit entfernen. 70 v.H. des Preises werden nach Aufstellen, der Rest nach Entfernen des Bauzaunes vergütet.
Zaunhöhe = 2,00 m.
Zaun aus Stahlgitter-Fertigteilen.
Menge: 100,000 m

**00.01.0004 Schutz der Fahrbahn Großgerätestandorte, Gerüste**
*** Pauschalposition
Lastverteilende Aufstandsflächen mit elastischer
Unterlage nach Wahl des AN für Standorte von
Gerüsten und Großgeräten (Mobilkrane, Brückenuntersichtgeräte, Bagger u.dgl.) herstellen, je nach
Technologie des AN auch mehrfach zurück- und wieder
aufbauen bzw. umsetzen.
Maßnahmen zur Verhinderung der Beschädigung an
Fahrbahnbelägen und sonstigen Flächenbefestigungen
durchführen (z.B. Asphaltverformungen infolge
Punktlasten an wärmeren Tagen).
Vollständiger Rückbau der Aufstandsflächen.
Ursprungszustand wieder herstellen, aufgetretene
Fahrbahnschäden restlos beseitigen.
Gilt für alle Geräte und Ablagerungen im Rahmen
der gesamten Baumaßnahme, gesamte Bauzeit
Menge: 1,000 Psch

**00.01.0005 Beleuchtung einschl. Betreiben**
*** Pauschalposition
Beleuchtung (blendfrei) der Brückenbaustelle und der
Einhausungen/Gerüste gemäß Arbeitsstättenverordnung
und Arbeitsstättenrichtlinie 41/3,
auszuleuchtende Länge über 50 bis 100 m, je
nach Bedarf mehrfach auf- und abbauen, betreiben
und vor- und unterhalten.
Elektroenergie nach Wahl des AN bereitstellen.
Fehlende oder abhanden gekommene Teile ersetzen.
Einsatz gemäß Technologie des AN in den
Nachtarbeitszeiten (während Sperrpausen -
Baubeschreibung Pkt. 3.1 und 3.2 bzw.
Bauzeitenplandes AG berücksichtigen)
Gilt für gesamte Maßnahme (für alle Leistungen
sämtlicher Abschnitte des Leistungsverzeichnisses
bei Arbeiten nachts und in den Morgen-/Abendstunden),
mehrfacher Auf- und Abbau und die Unterhaltung während
der Bauzeit sowie das Betreiben für die Arbeiten des AN
sind einzurechnen.
Beleuchtung blendfrei (mit Polyacrylabdeckung) gemäß
Bahnvorschriften.
Menge: 1,000 Psch

**00.01.0006 Bautagesberichte erstellen**
Bautagesberichte erstellen

Durch den AN sind Bautagesberichte zu führen und die Originale dem Auftraggeber täglich zu übergeben.
Die Bautagesberichte müssen den Vorgaben der Baubeschreibung entsprechen.
Menge: 150,000 Std

#### Abschnitt 00.02 Verkehrssicherung

**00.02.0001 Verkehrssich. läng. Dauer aufbauen Arbeitsstelle**
*** Pauschalposition
StL-Nr. 2110510519999000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'C I/5 mit halbseitiger Fahrbahnabsperrung und einstreifiger wechselseitiger Verkehrsführung mit LZA über den verbleibenden Fahrstreifen
Teile der Verkehrssicherung bei Beschädigung oder Verlust ersetzen,
kurzzeitiges Öffnen und Schließen der Verkehrssicherungen für Ein-/Ausfahrt der Baufahrzeuge in die Position des AN ist einzurechnen'

Vorhandene Verkehrsschilder 'nach Unterlagen des AG
außer Kraft und wieder in Kraftsetzen.'

Länge des Arbeitsbereiches 'ca. 150 m inkl. BE-Flächen'

Für Verkehrsführungsphase 'halbseitige Sperrung der B64 für den 1. und 2. Bauabschnitt'
Menge: 1,000 Psch
Leistungsbereichkatalog: 105

**00.02.0002 Verkehrssich. läng. Dauer vorhalten wie Vorposition**
StL-Nr. 2110511019
Verkehrssicherung längerer Dauer vorhalten, warten, instand setzen und betreiben. Vorübergehende Verkehrssicherungsmaßnahmen durchführen. Die Kontrolle der Verkehrssicherung wird gesondert vergütet.
Verkehrssicherung wie in Vorposition beschrieben.
Für Verkehrsführungsphase '1. und 2. Bauabschnitt'
Menge: 150,000 d
Leistungsbereichkatalog: 105

**00.02.0003 Verkehrssicherung umbauen außer/in Kraft s.*Anordnung Unt. AG**
*** Pauschalposition
StL-Nr. 21105115990110
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '1. Bauabschnitt (halbseitig)'

Umbauen nach Verkehrsführungsphase '2. Bauabschnitt (halbseitig),
Umbauen umfasst auch alle anderen Verkehrssicherungseinrichtungen (siehe Folgepositionen)'

Vorhandene Verkehrsschilder nach Unterlagen des AG außer Kraft und wieder in Kraft setzen.
Verkehrsrechtliche Anordnung nach Unterlagen des AG
einholen und zugehörige Unterlagen erstellen. Erforderliche Ortsbesichtigungen zur Erstellung der Planunterlagen für die verkehrsrechtliche Anordnung durchführen.
Menge: 1,000 Psch
Leistungsbereichkatalog: 105

**00.02.0004 Kontrolle d. Verkehrss. an Arb.st. zwei bzw. einmal*schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 150,000 d
Leistungsbereichkatalog: 105

**00.02.0005 Verkehrssich. läng. Dauer abbauen*in Kraft setzen**
*** Pauschalposition
StL-Nr. 211051209290
Verkehrssicherung an Arbeitsstellen längerer Dauer abbauen. Vorübergehende Verkehrssicherungsmaßnahmen
durchführen. Vorübergehende Markierung entfernen,
transportable Lichtsignalanlage, bauliches Leitelement,
mobile Stauwarnanlage, LED-Anzeigetafel und transportable Schutzeinrichtung abbauen werden gesondert
vergütet.
Nach RSA, Regelplan 'CI/5'

Vorhandene Verkehrsschilder nach Unterlagen des AG wieder in Kraft setzen.
Länge des Arbeitsbereiches 'ca. 150 m'
Menge: 1,000 Psch
Leistungsbereichkatalog: 105

**00.02.0006 Verkehrsrechtliche Anordnung einh.**
*** Pauschalposition
StL-Nr. 2110592099
Verkehrsrechtliche Anordnung für Einrichtung und Be-
trieb der Verkehrssicherung sämtlicher Abschnitte des
Leistungsverzeichnisses nach Unterlagen des AG einholen
und zugehörige Unterlagen erstellen. Erforderliche
Ortsbesichtigungen zur Erstellung der Planunterlagen
durchführen.
Anfallende Gebühren 'für den 1. und 2. Bauabschnitt  sowie für die  Vollsperrung des Geh- und Radweges sind einzukalkulieren.'
Menge: 1,000 Psch
Leistungsbereichkatalog: 105

**00.02.0007 Transp. LSA f. Engst. aufb. u. abb. LSA Typ C*Verbind. Wahl AN Entf.ü.100bis150m 2 SZP*VTU erstellen**
StL-Nr. 21105505213911
Transportable Lichtsignalanlage (LSA) für Engstelle
einschließlich Energieversorgung aufbauen, in Betrieb
nehmen und abbauen. Vorhalten, Kontrolle, Wartung, In-
standsetzung und Betreiben werden gesondert vergütet.
Vorübergehende Verkehrssicherungsmaßnahmen durchführen.
70 v. H. des Preises werden nach betriebsfertigem Aufbau, der Rest nach Abbau vergütet.
LSA Typ C, verkehrsabhängige Steuerung.
Verbindung nach Wahl des AN.
Entfernung der Signalgeberstandorte über 100,00 m bis
150,00 m.
Energieversorgung 'nach Wahl des AN
In den Stückpreis sind alle Signalgeber für beide
Fahrtrichtungen sowie der Umbau der LZA für
den Wechsel der halbseitigen Verkehrsführung
einzurechnen (alles mit 1 St. abgegolten).'

Mit Steuerung für 2 Signalzeitenpläne.
Verkehrstechnische Unterlage bestehend aus Signallageplan, Berechnungen, Zwischenzeitenmatrix, Signalzeitenplan erstellen.
Menge: 1,000 St

**00.02.0008 Transport. Lichtsignalanlage vorh. wie Vorposition**
StL-Nr. 2110551501
Transportable Lichtsignalanlage (LSA) vorhalten, warten, instand setzen und betreiben. Vorübergehende Verkehrssicherungsmaßnahmen durchführen. Die Kontrolle
wird gesondert vergütet.
Transportable LSA wie in Vorposition beschrieben.
Menge: 150,000 Std

**00.02.0009 Markierungsfläche reinigen von Hand**
StL-Nr. 2110531603
Fläche der Markierung reinigen.
Kehrgut aufnehmen und nach Wahl des AN verwerten.
Vorübergehende Verkehrssicherungsmaßnahmen durchführen.
Abgerechnet wird die zu markierende Fläche. Bei Pfeil,
Buchstabe, Ziffer, Verkehrsschild und Piktogramm ergibt
sich die Fläche aus dem kleinsten umschriebenen Rechteck.
Reinigung von Hand.
Menge: 150,000 m2

**00.02.0010 Längsmarkierung Typ II herstellen durchg. Fb.begr.*Breite 0,12 m*mind. P 6 grobstr. Decke*Markierung entf.**
StL-Nr. 2110533211902101
Längsmarkierung Typ II einschl. evtl. Sperrflächenumrandung als vorübergehende Markierung herstellen, warten und instand setzen. Vormarkieren. Vorübergehende
Verkehrssicherungsmaßnahmen durchführen. Abgerechnet
wird der markierte Strich, bei Doppelstrichen zwei
Striche.
Durchgehend als Fahrbahnbegrenzung.
Strichbreite = 0,12 m.
Markierungssystem aus 'temporäre Fahrbahnmarkierungsfolie mit hoher Verschleißfestigkeit,
strukturiert, gelb mit reflektierenden
Mikroglas/Keramikperlen und eingebautem Netz
für bessere Entfernbarkeit
Eignung für Winterbaustellen'

Verkehrsklasse mindestens P 6.
Markierung auf grobstrukturierter Asphaltdeckschicht.
Markierung entfernen. Abfall aufnehmen und nach Wahl
des AN verwerten.
Menge: 150,000 m

**00.02.0011 Quermarkierung Typ II herstellen Haltlinie mind. P 6*grobstr. Decke Markierung entf.**
StL-Nr. 21105334190211
Quermarkierung Typ II als vorübergehende Markierung
herstellen, warten und instand setzen. Vormarkieren.
Vorübergehende Verkehrssicherungsmaßnahmen durchführen.
Abgerechnet wird der markierte Strich.
Markierung = Haltlinie.
Markierungssystem aus 'temporäre Fahrbahnmarkierungsfolie mit hoher Verschleißfestigkeit,
strukturiert, gelb mit reflektierenden
Mikroglas/Keramikperlen und eingebautem Netz
für bessere Entfernbarkeit
Eignung für Winterbaustellen'

Verkehrsklasse mindestens P 6.
Markierung auf grobstrukturierter Asphaltdeckschicht.
Markierung entfernen. Abfall aufnehmen und nach Wahl
des AN verwerten.
Menge: 20,000 m

**00.02.0012 Trans.Schutzeinr.aufb.,abb.u.vorh. Arb.st./fl. Verk.*Aufhaltest. T3 Wirkungsber.maxW2 2 AEK**
StL-Nr. 21105620232929
Transportable Schutzeinrichtung einschl. systembedingter Formstücke (Dilatationsstöße, Passstücke,
Kipplängenbegrenzungselemente) aufbauen, vorhalten,
warten, instand setzen und abbauen. Vorübergehende Verkehrssicherungsmaßnahmen durchführen. Anfangs- und Endkonstruktionen und Adapter werden gesondert vergütet.
70 v. H. des Preises werden nach Aufbau, der Rest nach
Abbau vergütet.
Einsatzbereich B, zwischen Arbeitsstelle und parallel
fließendem Verkehr.
Aufhaltestufe mind. T 3.
Wirkungsbereich max. W 2 (W max. 0,80 m).
Maximale Baubreite '= 60 cm
System ohne Verankerung im Untergrund (Befestigungen
auf der Brücke sind nicht zulässig!)'

Mit zwei Anfangs-/Endkonstruktionen.
Einsatzzeit '= 150 Tage'
Menge: 150,000 m

**00.02.0013 Transp. Schutzeinrichtung umsetzen wie Vorposition Arb.st./fl. Verk.**
StL-Nr. 21105615199902
Transportable Schutzeinrichtung innerhalb des Arbeitsstellenbereiches umsetzen. Vorübergehende Verkehrssicherungsmaßnahmen durchführen.
Transportable Schutzeinrichtung wie in Vorposition beschrieben.
Umsetzen von Verkehrsführungsphase '1. Bauabschnitt, halbseitige Sperrung der B64'

Umsetzen nach Verkehrsführungsphase '2. Bauabschnitt,
halbseitige Sperrung der B64'

Umsetzen 'abschnittsweise nach Wahl des A'

Standort nach Umsetzen = Einsatzbereich B, zwischen Ar-
beitsstelle und parallel fließendem Verkehr.
Menge: 150,000 m

*Hinweis: Vollsperrung Geh- und Radweg*

**00.02.0014 Verkehrsschild aufbauen u. abbauen*Größe 2 Typ RA2 Höhe 2,00 m**
StL-Nr. 21105203922093
Verkehrsschild aufbauen und abbauen. Vorhalten, Kontrolle, Wartung und Instandsetzung werden gesondert
vergütet. Aufstellvorrichtung nach statischen Erfordernissen. Vorübergehende Verkehrssicherungsmaßnahmen
durchführen. 70 v. H. des Preises werden nach Aufbau,
der Rest nach Abbau vergütet.
Verkehrsschild 'Nr. VZ 259, Verbot für Fußgänger'

Größe 2.
Retroreflektierend mit Folie Klasse RA2.
Aufstellvorrichtung 'nach Wahl des AN'

Aufstellhöhe über der Verkehrsfläche = 2,00 m.
Menge: 2,000 St
Leistungsbereichkatalog: 105

**00.02.0015 Verkehrsschild vorhalten wie Vorposition**
StL-Nr. 2110520501
Verkehrsschild vorhalten, warten und instand setzen.
Vorübergehende Verkehrssicherungsmaßnahmen durchführen.
Die Kontrolle wird gesondert vergütet.
Verkehrsschild wie in Vorposition beschrieben.
Menge: 75,000 Std
Leistungsbereichkatalog: 105

**00.02.0016 Verkehrsschild aufbauen u. abbauen*Größe 2 Typ RA2 Höhe 2,00 m**
StL-Nr. 21105203922093
Verkehrsschild aufbauen und abbauen. Vorhalten, Kontrolle, Wartung und Instandsetzung werden gesondert
vergütet. Aufstellvorrichtung nach statischen Erfordernissen. Vorübergehende Verkehrssicherungsmaßnahmen
durchführen. 70 v. H. des Preises werden nach Aufbau,
der Rest nach Abbau vergütet.
Verkehrsschild 'Nr. VZ 2201, Fahrräder - linksweisend bzw. Nr. VZ 2202, Fahrräder - rechtsweisend'

Größe 2.
Retroreflektierend mit Folie Klasse RA2.
Aufstellvorrichtung 'nach Wahl des AN'

Aufstellhöhe über der Verkehrsfläche = 2,00 m.
Menge: 2,000 St
Leistungsbereichkatalog: 105

**00.02.0017 Verkehrsschild vorhalten wie Vorposition**
StL-Nr. 2110520501
Verkehrsschild vorhalten, warten und instand setzen.
Vorübergehende Verkehrssicherungsmaßnahmen durchführen.
Die Kontrolle wird gesondert vergütet.
Verkehrsschild wie in Vorposition beschrieben.
Menge: 75,000 Std
Leistungsbereichkatalog: 105

**00.02.0018 Absp.g.,Warneinr. aufb. u. abb. Abspsch. 250x2000*Typ RA2 5 Strah.eins. rot*Versorg. Wahl AN**
StL-Nr. 21105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 2,000 St
Leistungsbereichkatalog: 105

**00.02.0019 Absp.g.,Warneinr. vorhalten wie Vorposition**
StL-Nr. 2110541001
Absperrgerät oder Warneinrichtung vorhalten, warten,
instand setzen und betreiben. Vorübergehende Verkehrssicherungsmaßnahmen durchführen. Die Kontrolle wird gesondert vergütet.
Absperrgerät oder Warneinrichtung wie in Vorposition
beschrieben.
Menge: 75,000 Std
Leistungsbereichkatalog: 105

*Hinweis: Vollsperrung am Wochenende*
Vollsperrung am Wochenende zum Umbau 1. Bauabschnitt in der 2. Bauabschnitt

**00.02.0020 Verkehrssicherung läng.Dauer durchf Arbeitsstelle außer/in Kraft s.*bis 2 Tage**
StL-Nr. 2110513019109919
Verkehrssicherung von längerer Dauer betriebsfertig
aufbauen, vorhalten, warten, instand setzen, betreiben
und abbauen. Vorübergehende Verkehrssicherungsmaßnahmen
durchführen. Die Kontrolle der Verkehrssicherung wird
nicht gesondert vergütet. Vorübergehende Markierung,
transportable Lichtsignalanlage, bauliches Leitelement,
mobile Stauwarnanlage, LED-Anzeigetafel und transportable Schutzeinrichtung werden gesondert vergütet.
Verkehrssicherung an Arbeitsstelle.
Nach RSA, Regelplan 'in Anlehnung an BI/5'

Vorhandene Verkehrsschilder nach Unterlagen des AG außer Kraft und wieder in Kraft setzen.
Länge des Arbeitsbereiches '150 m'

Für Verkehrsführungsphase 'Vollsperrung zum Umsetzen der Baustelleneinrichtung vom 1. Bauabschnitt in den 2. Bauabschnitt'

Einsatzzeit bis 2 Tage.
Verkehrsrechtliche Anordnung 'Verkehrsrechtliche
Anordnung nach Unterlagen des AG einholen und
zugehörige Unterlagen erstellen. Erforderliche
Ortsbesichtigungen zur Erstellung der Planunterlagen
für die verkehrsrechtliche Anordnung durchführen.
Anfallende Gebühren für die verkehrsrechliche
Anordnung sind einzukalkulieren.'
Menge: 1,000 St
Leistungsbereichkatalog: 105

**00.02.0021 Verkehrsschild aufb., abb., vorh.*Größe 2 Typ RA2 Höhe 2,00 m*bis 2 Tage**
StL-Nr. 2110520892209301
Verkehrsschild aufbauen, vorhalten, warten, instand
setzen und abbauen. Aufstellvorrichtung nach statischen
Erfordernissen. Vorübergehende Verkehrssicherungsmaßnahmen durchführen. Die Kontrolle wird gesondert
vergütet.
Verkehrsschild 'VZ Nr. 25, Verbot für Fahrzeuge alles Art'

Größe 2.
Retroreflektierend mit Folie Klasse RA2.
Aufstellvorrichtung 'nach Wahl des AN'

Aufstellhöhe über der Verkehrsfläche = 2,00 m.
Einsatzzeit bis 2 Tage.
Menge: 2,000 St
Leistungsbereichkatalog: 105

**00.02.0022 Absp.g.,Warneinr. aufb.,abb.u.vorh. Abspsch. 250x2000*Typ RA2 5 Strah.eins. rot*Versorg. Wahl AN bis 2 Tage**
StL-Nr. 2110541505240101
Absperrgerät oder Warneinrichtung betriebsfertig aufbauen, vorhalten, warten, instand setzen, betreiben und
abbauen. Vorübergehende Verkehrssicherungsmaßnahmen
durchführen. Die Kontrolle wird gesondert vergütet.
Absperrschranke Größe 250 x 2000 mm mit Aufstellvorrichtung.
Mit retroreflektierender Folie Klasse RA2.
Mit 5 Richtstrahlern einseitig, rotes Dauerlicht, WL1.
Energieversorgung nach Wahl des AN.
Einsatzzeit bis 2 Tage.
Menge: 8,000 St
Leistungsbereichkatalog: 105

**00.02.0023 Verkehrssch.komb. aufb.,abb.,vorh. VSch + ZSch H2 Größe 2*Typ RA2 Höhe 2,00 m*bis 2 Tage**
StL-Nr. 2110522029220931
Verkehrsschildkombination aufbauen, vorhalten, warten,
instand setzen und abbauen. Aufstellvorrichtung nach
statischen Erfordernissen. Vorübergehende Verkehrssicherungsmaßnahmen durchführen. Die Kontrolle wird gesondert vergütet.
Verkehrsschildkombination = 1 Verkehrsschild und Zu-
satzschild Höhe 2.
Verkehrsschild 'VZ Nr. 455 -Ankündigung oder Fortsetzung der Umleitung- und mit Zusatzschild Ortsbezeichnung z.B. Holzminden'

Größe 2.
Retroreflektierend mit Folie Klasse RA2.
Aufstellvorrichtung 'nach Wahl des AN'

Aufstellhöhe über der Verkehrsfläche = 2,00 m.
Einsatzzeit bis 2 Tage.
Menge: 10,000 St
Leistungsbereichkatalog: 105

**00.02.0024 Verkehrssch.komb. aufb.,abb.,vorh. 2 VSch + ZSch H2 Größe 2*Typ RA2 Höhe 2,00 m*bis 2 Tage**
StL-Nr. 2110522069220931
Verkehrsschildkombination aufbauen, vorhalten, warten,
instand setzen und abbauen. Aufstellvorrichtung nach
statischen Erfordernissen. Vorübergehende Verkehrssicherungsmaßnahmen durchführen. Die Kontrolle wird gesondert vergütet.
Verkehrsschildkombination = 2 Verkehrsschilder und Zu-
satzschild Höhe 2.
Verkehrsschild 'VZ Nr. 455 -Ankündigung oder Fortsetzung der Umleitung-, VZ Nr. 405 -Nummernschild für Autobahn- und mit Zusatzschild Ortsbezeichnung
z.B. Greene'

Größe 2.
Retroreflektierend mit Folie Klasse RA2.
Aufstellvorrichtung 'nach Wahl des AN'

Aufstellhöhe über der Verkehrsfläche = 2,00 m.
Einsatzzeit bis 2 Tage.
Menge: 5,000 St
Leistungsbereichkatalog: 105

**00.02.0025 Verkehrssch.komb. aufb.,abb.,vorh. VSch + ZSch H2 Größe 2*Typ RA2 Höhe 2,00 m*bis 2 Tage**
StL-Nr. 2110522029220931
Verkehrsschildkombination aufbauen, vorhalten, warten,
instand setzen und abbauen. Aufstellvorrichtung nach
statischen Erfordernissen. Vorübergehende Verkehrssicherungsmaßnahmen durchführen. Die Kontrolle wird gesondert vergütet.
Verkehrsschildkombination = 1 Verkehrsschild und Zu-
satzschild Höhe 2.
Verkehrsschild 'VZ Nr. 455 -Ankündigung oder Fortsetzung Umleitung-, VZ Nr. 457.2 -Umleitungsankündigung- und mit Zusatzschild Ortsbezeichnung z.B.
Holzminden'

Größe 2.
Retroreflektierend mit Folie Klasse RA2.
Aufstellvorrichtung 'nach Wahl des AN'

Aufstellhöhe über der Verkehrsfläche = 2,00 m.
Einsatzzeit bis 2 Tage.
Menge: 2,000 St
Leistungsbereichkatalog: 105

**00.02.0026 Verkehrstafel aufb., abb., vorh. Planskizze Z.458*Tafel ü. 1,1-2 m2 Typ RA2 Höhe 2,00 m*bis 2 Tage**
StL-Nr. 2110524511209201
Verkehrstafel aufbauen, vorhalten, warten, instand setzen und abbauen. Aufstellvorrichtung nach statischen
und konstruktiven Erfordernissen. Vorübergehende Verkehrssicherungsmaßnahmen durchführen. Die Kontrolle
wird gesondert vergütet.
Verkehrstafel = Planskizze Zeichen 458 nach Unterlagen
des AG.
Größe über 1,10 bis 2,00 m2 nach Unterlagen des AG.
Retroreflektierend mit Folie Klasse RA2.
Aufstellvorrichtung 'nach Wahl des AN'

Aufstellhöhe über der Verkehrsfläche = 2,00 m.
Einsatzzeit bis 2 Tage.
Menge: 2,000 St
Leistungsbereichkatalog: 105

**00.02.0027 Verkehrsschild aufb., abb., vorh.*Größe 2 Typ RA2 Höhe 2,00 m*bis 2 Tage**
StL-Nr. 2110520892209301
Verkehrsschild aufbauen, vorhalten, warten, instand
setzen und abbauen. Aufstellvorrichtung nach statischen
Erfordernissen. Vorübergehende Verkehrssicherungsmaßnahmen durchführen. Die Kontrolle wird gesondert
vergütet.
Verkehrsschild 'individuelles Zusatzzeichen mit Rand und Text z. B. Kreiensen frei'

Größe 2.
Retroreflektierend mit Folie Klasse RA2.
Aufstellvorrichtung 'nach Wahl des AN'

Aufstellhöhe über der Verkehrsfläche = 2,00 m.
Einsatzzeit bis 2 Tage.
Menge: 1,000 St
Leistungsbereichkatalog: 105

#### Abschnitt 00.03 Bahnsicherungsleistungen

**00.03.0001 BÜ Bahn, TB42**
Einsatz eines bahnzugelassenen Bauüberwacher
Bahn (BÜ Bahn) und Technisch Berechtigten
nach 4.2 in Personalunion während der Bauarbeiten
zur Organisation und Überwachung aller
Bahnsicherungsleistungen
An- und Abfahrtskosten sowie der zugehörigen Geräte,
Funksprechgeräte etc. sind einzurechnen und
werden nicht gesondert vergütet.
Der Verrechnungssatz für die jeweilige Arbeitskraft
umfasst eine Schicht mit bis zu 8 Stunden incl. sämtlicher Aufwendungen, insbesondere den
tatsächlichen Lohn einschließlich vermögenswirksamer
Leistungen mit den Zuschlägen für die Gemeinkosten,
Lohn- bzw. Gehaltsnebenkosten.
Es ist von überwiegender Arbeit nachts an den
Wochenenden auszugehen.
Der Einheitspreis gilt für eine Schicht von bis zu 8 Stunden.
Menge: 60,000 St

**00.03.0002 Zulage für Überzeiten**
Zulage für Überzeiten
des BÜ Bahn, TB42
zur Abrechnung der Überzeiten einer Schicht (bis zu bis 8 Stunden)
Menge: 10,000 h

**00.03.0003 Zulage für Nachtarbeit**
Zulage für Nachtarbeit
des BÜ Bahn, TB42
Zulage zur einer Schicht (bis zu 8 Stunden)
Menge: 240,000 h

**00.03.0004 Zulage für Sonntagsarbeit**
Zulage für Sonntagsarbeit
des BÜ Bahn, TB42
Zulage zur einer Schicht (bis zu 8 Stunden)
Menge: 40,000 h

**00.03.0005 Zulage für Feiertagsarbeit**
Zulage für Feiertagsarbeit
des BÜ Bahn, TB42
Zulage zur einer Schicht (bis zu 8 Stunden)
Menge: 40,000 h

**00.03.0006 Sicherungsaufsichtskraft**
Einsatz einer bahnzugelassenen Sicherungsaufsichtskraft
während der Bauarbeiten.
Bei Abgabe des Angebotes ist die
Sicherungsfirma als NAN anzugeben.
Der Verrechnungssatz für die jeweilige Sicherungsaufsichtskraft umfasst eine Schicht
mit bis zu 8 Stunden einschließlich
Nebenkosten, An- und Abfahrtskosten
sowie der zugehörigen Geräte
und Ausrüstungen wie Typhon mit Treibgas,
Funksprechgeräte etc.
Einschließlich Vorhalten des zugelassenen
Tyfons/ elektrischen Horns und der Funkgeräte
(inkl. Betreiben).
Der Verrechnungssatz für die jeweilige Arbeitskraft
umfasst sämtliche Aufwendungen, insbesondere den
tatsächlichen Lohn einschließlich vermögenswirksamer
Leistungen mit den Zuschlägen für die Gemeinkosten,
Lohn- bzw. Gehaltsnebenkosten.
Der Einheitspreis gilt unabhängig von den tatsächlich
abgerechneten Schichten.
Menge: 52,000 St

**00.03.0007 Zulage für Überzeiten**
Zulage für Überzeiten
der Sicherungsaufsichtskraft
zur Abrechnung der Überzeiten einer Schicht (bis zu bis 8 Stunden)
Menge: 10,000 h

**00.03.0008 Zulage für Nachtarbeit**
Zulage für Nachtarbeit
der Sicherungsaufsichtskraft
Zulage zur einer Schicht (bis zu 8 Stunden)
Menge: 160,000 h

**00.03.0009 Zulage für Sonntagsarbeit**
Zulage für Sonntagsarbeit
der Sicherungsaufsichtskraft
Zulage zur einer Schicht (bis zu 8 Stunden)
Menge: 40,000 h

**00.03.0010 Zulage für Feiertagsarbeit**
Zulage für Feiertagsarbeit
der Sicherungsaufsichtskraft
Zulage zur einer Schicht (bis zu 8 Stunden)
Menge: 40,000 h

**00.03.0011 Bahnerder**
Einsatz eines bahnzugelassenen Bahnerders
einschließlich aller nötigen Arbeitsmittel
(min. 2 Erdungsstangen, 4 Erdungsseile profilfrei einsetzbar, 1 Spannungsprüfer, etc.)
während der Bauarbeiten.
Bei Abgabe des Angebotes ist die
Sicherungsfirma als NAN anzugeben.
Der Verrechnungssatz für den jeweiligen Bahnerder umfasst eine Schicht
mit bis zu 8 Stunden einschließlich
Nebenkosten, An- und Abfahrtskosten
sowie der zugehörigen Geräte
Einschließlich Vorhalten der bahnzugelassenen
Geräte (inkl. Betreiben).
Der Verrechnungssatz für die jeweilige Arbeitskraft
umfasst sämtliche Aufwendungen, insbesondere den
tatsächlichen Lohn einschließlich vermögenswirksamer
Leistungen mit den Zuschlägen für die Gemeinkosten,
Lohn- bzw. Gehaltsnebenkosten.
Der Einheitspreis gilt unabhängig von den tatsächlich
abgerechneten Schichten.
Menge: 52,000 St

**00.03.0012 Zulage für Überzeiten**
Zulage für Überzeiten
für Bahnerder Sicherungsaufsichtskraft
zur Abrechnung der Überzeiten einer Schicht (bis zu bis 8 Stunden)
Menge: 10,000 h

**00.03.0013 Zulage für Nachtarbeit**
Zulage für Nachtarbeit
für Bahnerder
Zulage zur einer Schicht (bis zu 8 Stunden)
Menge: 160,000 h

**00.03.0014 Zulage für Sonntagsarbeit**
Zulage für Sonntagsarbeit
für Bahnerder
Zulage zur einer Schicht (bis zu 8 Stunden)
Menge: 40,000 h

**00.03.0015 Zulage für Feiertagsarbeit**
Zulage für Feiertagsarbeit
für Bahnerder
Zulage zur einer Schicht (bis zu 8 Stunden)
Menge: 40,000 h

**00.03.0016 Sh2-Scheiben aufstellen**
Bahnsignale im Rahmen der Sperrpausen aufstellen
und beseitigen, für die Bauzeit vorhalten und warten
sowie betreiben.
Die Aufstellvorrichtungen sind einzurechnen.
Signale = SH2-Scheiben mit Beleuchtung
(Schutzhaltesignal Sh2 als Nachtzeichen DS 301/DV 301)
4 Stück je gesperrtes Gleis und Schicht.
Anordnung entsprechend den Angaben des Technisch
Berechtigten.
Abgerechnet wird nach aufgestellten Signalen
je Einsatz(schicht).
Der Einheitspreis gilt unabhängig von den tatsächlich
abgerechneten Stück aufgestellter Signale.
Menge: 96,000 St

**00.03.0017 Zuarbeit BETRA**
*** Pauschalposition
Vorbereitung, Organisation und Koordinierung mit
rechtzeitiger An-/Freimeldung der Bahnsperrpausen beim BÜ Bahn des AG.
Terminabstimmungen mit BÜ Bahn des AG bzw.
Terminbestätigungen für die angemeldeten bzw.
die betreffenden Sperrpausen (BETRA) jeweils
mind. 8 Wochen vorher tätigen.
In den jeweiligen Sperrpausen vorgesehene Arbeiten
detailliert für jede Sperrpause beschreiben, ggf.
an Baufortschritt anpassen/ändern.
Vom AG beantragte Betriebs- und Bauanweisungen
der DB AG in Abhängigkeit von der vom AN
gewählten Technologie bzw. des Bauablaufes
ergänzen und dem BÜ Bahn des AG übergeben.
Gilt für alle Abschnitte dieses Leistungsverzeichnisses
Vergütet wird der über die normale Baukoordination
hinausgehende allgemeine Aufwand durch die
Arbeiten im Bahnbereich und unter Deckung von
BETRA (siehe Baubeschreibung Pkt. 3.1 und 3.2)
und der damit verbundenen Abstimmungen und
Erstellung von Unterlagen (Technologiebeschreibungen, Detailablaufpläne, Angabe der tätigen
Personen usw.)
Einholen der Betretungserlaubnis bei der DB AG.
Erforderliche Anpassungen des eigenen Bauablaufes
an das Sperrzeitenregime der DB AG Zeiträume sind
vom AN vorzunehmen und gelten nicht als Baubehinderung
in der Gesamtbauzeit.
Einzurechnen sind die technologisch und
sperrpausenbedingten Steh- und Wartezeiten von
Maschinen, Geräten, Personal einschließlich Bauleitung.
Alle Mehraufwendungen des AN, technologische Pausen
und Anpassungen des Bauablaufes sind durch diese
Pauschale abgegolten.
Menge: 1,000 Psch

**00.03.0018 Einweisung DB AG-Einweisung für**
*** Pauschalposition
Einweisung
DB AG-Einweisung für BÜ-Bahn und AN bzw. beteiligte Personen / Sperrpersonal in die örtlichen und bahnbetrieblichen Gegebenheiten sowie die Belange der Oberleitung und die Gefahren des elktrischen Stroms für die Baumaßnahme
Gilt für Gesamtbaumaßnahme, alle Zwischenzustände.
Menge: 1,000 Psch

**00.03.0019 Absperren und Kennzeichnen des Gefahrenbereiches DBAG**
*** Pauschalposition
Absperren und Kennzeichnen des Gefahrenbereiches
der DB AG sowie entsprechend den Vorschriften der
Verkehrsbehörde bzw. der DB AG mit elektrischer
Beleuchtung, den erforderlichen Verkehrs- und
Hinweiszeichen, Schutz- und Sicherheitseinrichtungen
inkl. Betreiben der Beleuchtung der hierfür
aufgestellten Geräte und Anlagen während der
gesamten Bauzeit.
An den beiden Enden der Absperrungen nach vorgenannter
Position bzw. an den beiden Enden der festen
Absperrungen
jeweils Schilder (4 Stück) mit dem Text "Betreten der
Gleise nur nach vorheriger Genehmigung gestattet"
inkl. Aufstellvorrichtungen aufstellen.
Alle Einrichtungen/Schilder wind- und sogsicher
aufstellen
bzw. Verankern.
Einschließlich An- und Abtransport, Vorhaltung,
Betrieb,
Umsetzen/Umstellen nach Erfordernis und Bauablauf
sowie Ersatz abhanden gekommener Teile.
Menge: 1,000 Psch

**00.03.0020 Kranvereinbarung mit DB AG**
*** Pauschalposition
Abschluss einer Kranvereinbarung mit der DB AG
einschließlich Abstimmungen und Erarbeiten der
notwendigen Unterlagen (detaillierter BE-Plan,
Ablauf- und Technologiebeschreibungen u.dgl.)
Die Pauschale gilt für alle Kräne und Kraneinsätze
sowie sämtliche Verschiebe- bzw. Absenkvorgänge
der Baumaßnahme (Kranmontagen Auf-/Abbau+Umbau
und Betrieb der Kappenschalwagen, krangestützter
Rückbau der Berührungsschutztafeln, Brückenuntersichtgeräte sowie sonstige mobile Kräne o.dgl.)
sowie sämtliche Großgeräte (hier: 2-Wege-Arbeitsbühne
u.dgl.) im Bereich bzw. über den Bahnanlagen.
Mehrkosten für Krananschlagbegrenzungen u.dgl.
sind einzurechnen.
Menge: 1,000 Psch

**00.03.0021 Schutz des Gleisbettes und der OLA sämtliche Maßnahmen nach Wahl des AN**
*** Pauschalposition
Sämtliche Maßnahmen nach Wahl des AN in
Abstimmung mit der DB AG zum Schutz des
Gleisbettes und der Oberleitungsanlagen (OLA)
in der gesamten Bauzeit und allen Zwischenzuständen - Einsatz insbesondere im Rahmen bzw. während
der Sperrpausen - durchführen (z.B. Gummimatten,
Verbohlung mit Abdeckungen aus Stahlplatten o.ä.,
aufsteckbare Leitungsummantelungen für Fahrdraht
und Tragseil)
Der Bahnkörper ist vor jeglicher Verschmutzung und
jeglichen schädlichen die Standsicherheit
beeinträchtigenden Einflüssen zu schützen.
Beweissicherung nach Forderung der DB AG vor, während
und nach der Bauzeit durchführen.
Einschließlich Vorhalten, mehrfaches Einbauen,
Ändern, Umsetzen, Erneuern/Unterhalten, Rückbauen
und Anpassen an alle Zwischenzustände.
Mehrfacher Auf- und Abbau in kurzer Zeit während der
jeweiligen Sperrpause.
Einsatz nach Disposition des AN bei allen
Abbruch-, Rückbau- und Montagearbeiten über
der Gleisanlagen in Sperrpausen.
Die Pauschale gilt für alle Bauleistungen und
alle Einsätze sowie alle unterführten Gleise
während der gesamten Bauzeit.
Menge: 1,000 Psch

**00.03.0022 Erstellung Sicherungsplan**
Erstellung der ersten Seite des Sicherungsplans einschließlich Abstimmung bei der örtlichen Betriebsdurchführung und mit dem BÜ Bahn, der DB AG usw., Fahrtkosten zur Abstimmung und Abholung in
Regionalzentrale der DB AG sind einzurechnen.
Eintrag des Sicherungsplans im digitalen Sipla-Workflow der DBAG. Ein Vorlauf von 24 Werktage ist zu berücksichtigen.
Die Registrierung des AN in Silpa-Workflow ist notwendig.
Gilt je Bauabschnitt und Zwischenzustand.

Planen und Umsetzen der aus dem formalisierten  Verfahren zur risikominimalen Sicherung von Arbeitsstellen (RIMINI) gemäß KKoRil132.0118 festgelegten Sicherheitsanforderungen für die Baustelle im Bahnbereich durch den BÜ Bahn des AG.

Gilt für Baubereich.
Menge: 2,000 St

**00.03.0023 Bahn-Schutzerdung Baubehelfe nach DB-Vorschriften bauzeitlich**
*** Pauschalposition
Bauzeitliche Bahnschutzerdung aller Baubehelfe, Gerüste
inkl. Kappenschalwagen sowie Krane/Großgeräte in allen
Bauzwischenzuständen einschließlich mobiler Anlagen
u.dgl. herstellen und einbauen einschließlich
Erdung des bauzeitlichen Berührungsschutzes.
Schutzerdung teilweise gleichzeitig/parallel für
mehrere Bauteile notwendig wegen lückenlosem Übergang
der Bauphasen in die Pauschalposition
einkalkulieren/berücksichtigen (z.B. Ausrüstung,
Kappenschalwagen und Krane + Berührungsschutz
parallel sukzessive unmittelbar mit Fortschritt der
Auf-/Ab- und Umbauarbeiten und weiteren Bauarbeiten
herstellen und Erdung anschließen).
Innere und äußere Schutzerdungskonstruktionen
einschließlich erforderlicher Formstücke, der
Erdungsplatten, der Erdungsverbinder sowie
erforderlicher Überbrückungseinrichtungen (z.B. für
Lager bzw. Drehkränze u.dgl.), Stoss- und
Eckausbildungen, Ankern und mit Anschlüssen zur
Befestigung der Erdungsdrähte nach den Vorschriften der
DB AG einbauen (RIL 804 / 9030,
RiZ-DB "M-SBR 30-34" und RiZ-BMVI "Elt 2" sowie
weiterführenden Vorschriften (u.a VDE 185-305,
DIN EN 62305) und Richtzeichnungen
M-SBR xx, M-BE 16xx, u.a. auch an durchgängig
herzustellenden Arbeitsstegen beidseitig der
Verbundplatte Überbau).
Alle Metallteile erden.
Verbindung zur Bahnerde durchgehend und für alle
bauzeitlich eingesetzten Geräte, Baubehelfe und Gerüste
herstellen.
Verbindungs- und Befestigungsmittel aus nicht
rostendem Stahl nach DIN 17 440, Werkstoff-Nr. 1.4571.
Maßnahmen gegen Kontaktkorrosion durchführen.
Ausbildung verdeckt/beschädigungssicher.
Bahnerdungszuleitung unterirdisch in Schutzrohr
verlegen und an Bahnerde anschließen einschl.
aller erf. Formstücke, Verbinder,
Überbrückungen
Technische Durchbildung im Rahmen der
Ausführungsplanung erarbeiten.
Zur Abnahmeprüfung der inneren und äußeren
Bauwerkserdung wird durch den AG  ein durch die DB AG
zugelassener Abnahmeprüfer nach Ril 804 / 997 gebunden.
Dieser ist rechtzeitig zu informieren (2 Wochen
Vorlauf), Hilfsmittel, Beleuchtung, Leitern oder
Hebezeuge sind vom AN zu stellen und einzurechnen.
Menge: 1,000 Psch

#### Abschnitt 00.04 Leitungssicherung

**00.04.0001 Suchgraben herstellen Tiefe bis 1,25 m*nur Handschacht. Boden einb.u.v.*Abrechnung Abtrag**
StL-Nr. 2410891201100101
Suchgraben nach Unterlagen des AG einschließlich Handschachtung herstellen. Aushub zur Wiederverwendung
seitlich lagern. Beschreibung der Homogenbereiche nach
Unterlagen des AG.
Grabentiefe bis 1,25 m.
Nur Handschachtung.
Seitlich gelagerten Boden einbauen und verdichten.
Abrechnung nach Abtragsprofilen.
Menge: 2,000 m3
Leistungsbereichkatalog: 108

**00.04.0002 Leitung Straßenbel. sichern im Anschlussbereich**
*** Pauschalposition
Mit vorgenannter Suchschachtung erkundete Leitung
während der Baumaßnahme nach Wahl des AN vor
Beschädigungen während der Bauarbeiten gem. den
Forderungen der Leitungsträger durch örtlich
angepasstes Einziehen/Verlegen aus dem Baubereich
(soweit möglich) sowie mit Abdeckung o.glw. sichern.
Leitung orten und nach eigenverantwortlicher
Rücksprache und Abstimmung mit dem
Leitungsträger und dem AG durch wirksame
Maßnahmen nach Wahl des AN
vor Beschädigungen durch die Baumaßnahme
sichern/schützen. Die Leitungen sind jederzeit
in Betrieb zu halten.
Material zum Schutz der Leitungen liefern und einbauen
sowie nach Bauende wieder
entfernen. Einbettung in Geotextilvlies und
Abdeckmaterial (druckfeste Platte) sind einzurechnen.
Leitung im vorhandenen Zustand belassen.
Sicherung gilt für oberflächennahen Aushub und
Erneuerung der Kappen.
Arbeiten vor Ort mit allen Beteiligten koordinieren,
eigene Arbeiten und Arbeitsablauf an die Situation
(angetroffene Leitung) flexibel örtlich anpassen.
Erschwernisse für Handschachtung u. dgl. während der
eigenen Arbeiten werden nicht gesondert vergütet.
Erschwernisse infolge der Leitung werden nicht
gesondert vergütet.
Leitung = Straßenbeleuchtung (genaue Lage unbekannt)
Menge: 1,000 Psch

**00.04.0003 Str.beleucht. bauzeitl. trennen und wieder anschließen**
*** Pauschalposition
Beleuchtung in Abstimmung mit Betreiber der
Straßenbeleuchtung außer Betrieb nehmen und
stromlos schalten.
Leitung unter Erhalt der Kabel an einem Mast
vom Klemmkasten lösen (bei Bedarf durchtrennen)
und gelöstes Zwischenstück durch die
Leerrohrtrasse zum anderen/nächsten Mast
durch- bzw.ausziehen. Kabel in Schlaufen legen,
bündeln und wettergeschützt für die gesamte
Bauzeit vor Ort sichern/lagern.
Bauzeitliches Entfernen der Leitung aus dem
Baubereich vor Abbruchbeginn, Leitung soll
nach Bauende weiter verwendet werden.
Gelagerte Leitung nach Kappenfertigstellung in
neues Kappenleerrohr wieder einziehen und am
ursprünglichen Mast wieder anschließen.
Erdarbeiten an einem Masten ausführen (keine
gesonderte Vergütung).
Nicht mehr gebrauchte Kabelreste von der Baustelle
entfernen und einer Wiederverwendung nach Wahl
des AN zuführen.
Straßenbeleuchtung am ursprünglichen Standort
wieder in Betrieb nehmen und funktionsfähig machen
einschließlich Lieferung beschädigter bzw.
benötigter Kleinteile, Klemm-/Kabelschuhe u.dgl.
Einschließlich aller Anschlussarbeiten, Einbau
wasserdichter Kabelmuffen u.dgl.
Bereich am Mast gemäß dem Ursprungszustand
wiederherstellen.
Menge: 1,000 Psch

#### Abschnitt 00.05 Erdarbeiten

**00.05.0001 Fläche abräumen Aufwuchs*Wurzelstöcke Astwerk*Steine/Mauer/Zaun Neigung über 1:4*Wst. Verwert. AN S.Abr.Verwert.AN*übr.Räumg.Verw.AN**
*** Pauschalposition
StL-Nr. 2410600311111111
Fläche nach Unterlagen des AG abräumen.
Strauch- und Baumbestand sowie sonstiger Aufwuchs bis
zu 0,10 m Stammdurchmesser, 1,00 m über dem Erdboden
gemessen, einschließlich Wurzelwerk.
Wurzelstöcke anderweitig gefällter Bäume bis zu 0,10 m
Durchmesser an der Schnittstelle roden.
Astwerk gefällter Bäume, Holzreste.
Steine, Betonreste, Mauerreste und abgängige Zäune.
Neigung der Abräumfläche steiler als 1:4.
Wurzelstöcke nach Wahl des AN verwerten.
Schlagabraum nach Wahl des AN verwerten.
Übriges Räumgut nach Wahl des AN verwerten.
Menge: 1,000 Psch
Leistungsbereichkatalog: 106

**00.05.0002 Oberboden abtragen*entsorgen Abrechnung Abtrag**
StL-Nr. 24106120999201
Oberboden ggf. einschließlich Vegetationsdecke abtragen. Homogenbereiche nach Unterlagen des AG.
Homogenbereich 'Oberboden für Böschungstreppe'

Neigung der Abtragsfläche 'stark geneigte Flächen bis zu einer  Neigung von 1:1,5 in
schmalen streifenartigen Abschnitten
Abtrag in Teilflächen und abschnittsweise für
Neuanlage der Böschungstreppe am nördöstlichen
Flügel.
Erschwernisse durch Böschungslage und
überwiegende Handarbeit berücksichtige: Abfallschlüssel gem. Gutachten MPA CLZ: 17 05 03 + 17 05 04'

Dicke 'bis 1,00 m'

Oberboden nach Unterlagen des AG entsorgen. Entsorgung
wird gesondert vergütet.
Abrechnung nach Abtragsprofilen.
Menge: 15,000 m3
Leistungsbereichkatalog: 106

**00.05.0003 Oberboden liefern und andecken Böschungen Andeckung 15 cm**
StL-Nr. 241061531903
Oberboden liefern und profilgerecht andecken. Abrechnung nach angedeckten Flächen.
Andeckung auf Böschungen. Vorhandene Böschung vor Auftrag des Oberbodens aufrauen und mit Rillen versehen.
Einbau 'Randbereich der neuen Böschungstreppe, höhengleich mit der Randbesfestigung'

Dicke der Andeckung = 15 cm.
Menge: 5,000 m2
Leistungsbereichkatalog: 106

*Hinweis: Bericht: MPA Hannover*
Bericht: MPA Hannover Betriebsstätte Clausthal Nr.240515 vom 14.05.2024
Probe Nr. 0529/24
Deponieklasse: DK I + II
Abfallschlüsse gem: AVV: 17 05 04
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
**00.05.0004 N.gefährl. Abfall aus Baustelle ent Boden*Entsorgung AN Gebühr einrechn.*Nachweis Ulg. AG Abr. Abtrag**
StL-Nr. 12102117211101
Nicht gefährlichen Abfall aus Baustelle laden, fördern
und entsorgen. Schadstoffbelastung nach Unterlagen des
AG.
Abfall = Boden. Abfallschlüsselnummer 17 05 04.
Entsorgung nach Wahl des AN.
Gebühren der Abfallentsorgung sind einzurechnen.
Nachweis nach Unterlagen des AG führen.
Abgerechnet wird nach Abtragsprofilen.
Menge: 15,000 m3
Leistungsbereichkatalog: 102

**00.05.0005 Baugrube herstellen*Tiefe bis 1,25 m Aushub verwert.AN**
StL-Nr. 24108107091059
Baugrube nach Unterlagen des AG herstellen.
Beschreibung der Homogenbereiche nach Unterlagen des
AG. Verbau wird gesondert vergütet.
Baugrube 'und Bodenabtrag für neue
Böschungstreppe, neue Pflasterungen, Borde
und Palisadenwände inkl. Fußbalken der neuen
Böschungstreppe gemäß RiZ Bösch1
Erschwernisse durch Böschungslage und
überwiegende Handarbeit berücksichtigen
Abtreppungen für verzahnten Anschluss/Auftrag
der Unterbetons für Böschungspflaster und
Böschungstreppe am Brückenflügel Nordost
einrechnen (keine gesonderte Vergütung)'

Baugrubentiefe bis 1,25 m.
Aushub nach Wahl des AN verwerten.
Abrechnung 'nach Abtragsprofil'
Menge: 4,000 m3
Leistungsbereichkatalog: 108

*Hinweis: Bericht: MPA Hannover*
Bericht: MPA Hannover Betriebsstätte Clausthal Nr.240515 vom 14.05.2024
Probe Nr. 0530/24
Deponieklasse: DK I
Abfallschlüsse gem: AVV: 17 05 03* + 17 05 04
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
**00.05.0006 N.gefährl. Abfall aus Baustelle ent*Entsorgung AN Gebühr einrechn.*Abr. Abtrag**
StL-Nr. 12102117911001
Nicht gefährlichen Abfall aus Baustelle laden, fördern
und entsorgen. Schadstoffbelastung nach Unterlagen des
AG.
Abfall 'Boden: Abfallschlüssel: 17 05 03*'

Entsorgung nach Wahl des AN.
Gebühren der Abfallentsorgung sind einzurechnen.
Abgerechnet wird nach Abtragsprofilen.
Menge: 4,000 m3
Leistungsbereichkatalog: 102

**00.05.0007 Baugrube herstellen*Tiefe >1,25-1,75m BM-F3*Entsorg. gesond. Abr. senkrecht**
StL-Nr. 24108107092661
Baugrube nach Unterlagen des AG herstellen.
Beschreibung der Homogenbereiche nach Unterlagen des
AG. Verbau wird gesondert vergütet.
Baugrube 'Einzelfundament, 40/40 cm'

Baugrubentiefe über 1,25 bis 1,75 m.
Materialwerte nach EBV = BM-F3
Aushub entsorgen. Entsorgung wird gesondert vergütet.
Abrechnung senkrecht über der Grundfläche des
Fundamentes.
Menge: 2,000 m3
Leistungsbereichkatalog: 108

**00.05.0008 Baustoff liefern und einbauen Planum nicht ges.**
StL-Nr. 24106243909199
Geeigneten Baustoff liefern, in Auftragsbereichen profilgerecht einbauen und verdichten.
Baustoff 'Frostschutzmaterial 0/32 o.glw.'

Einbaustelle 'Unterbau und Zwickelverfüllung
nach örtlicher Erfordernis im Bereich der neuen
Böschungstreppe in kleinteiligen Teilbereichen
Erschwernisse durch Böschungslage und Einbau
überwiegend in Handarbeit (mit Stampfer)
berücksichtigen'

Das Herstellen des Planums wird nicht gesondert
vergütet.
Abrechnung 'nach Liefer-/Wiegescheinen,
dividiert durch die durchschnittliche Rohdichte
des angelieferten Materials'
Menge: 2,000 m3
Leistungsbereichkatalog: 106

**00.05.0009 Rasenansaat mit RSM Regio herst. Neigung 1:4-1:3*Seitentrennstr. Feinplanum lock.*Menge 7 g/m2 UG 05*Grundmischung Roggentrespe**
StL-Nr. 2110720414130511
Rasenansaat mit RSM Regio herstellen. Saatgut ohne Entmischung ausbringen, einarbeiten und andrücken.
Neigung der Fläche 1:4 bis 1:3.
Fläche = Seitentrennstreifen.
Feinplanum feinkrümelig lockern.
Saatgutmenge = 7 g/m2.
Regiosaatgutmischung (RSM Regio), Ursprungsgebiet 5,
Mitteldeutsches Tief- und Hügelland.
Standortvariante Grundmischung.
Roggentrespe 2 g/m2 beimischen.
Menge: 50,000 m2

#### Abschnitt 00.06 Abbruch, Betonunterlage vorber.

*Hinweis: Bericht: MPA Hannover*
Bericht: MPA Hannover Betriebsstätte Clausthal Nr.240515 vom 14.05.2024
ErsatzbaustoffV - Zuordnung: Anlage 1 Tabelle 1 (RC Materialien)
Deponieklasse: DK 1, DK 2
Abfallschlüsse gem: AVV: 170302,170505,170106,170504,170503

**00.06.0001 Rückenstütze Bord aufnehmen**
Aufnehmen der Betonrückenstütze Pflaster
am WL Nordost für Anschluss der neuen
Pflasterfläche (Auftritt) zur Herstellung
der neuen Böschungstreppe
Aufbruch Rückenstütze nur im notwendigen
Bereich bis 0,15m unter vorh. GOK, vorhandene
Pflasterfläche dabei erhalten/sichern.
Aufzubrechende Rückenstütze freilegen.
Aufbruch laden, von der Baustelle entfernen und einer
zugelassenen Wiederverwertungsanlage unter
Beachtung der zutreffenden Entsorgungsvorschriften
zuführen, abladen, sowie gemäß geltenden
abfallrechtlichen Bestimmungen des Landkreises
Northeim unter besonderer Beachtung des
KrW-/AbfG und EBV verwerten.
Recyclingbaustoff der Klasse RC-1 nach EBV
Entsorgungsnachweis erbringen.
Der Transport von der Anfallstelle zur Verwertung/Ent-
sorgungsanlage und eventuelle Zwischenlagerungen (in
Containern oder gleichwertig) sowie Verwertungskosten
sind Bestandteil dieser Leistungsposition
(einzurechnen).
Die Erstellung der notwendigen Entsorgungsnachweise und
die Durchführung des elektronischen Abfallnachweisverfahrens ist vom AN abzuwickeln und wird nicht gesondert
vergütet.
Menge: 0,025 m3

*Hinweis: Bericht: MPA Hannover*
Bericht: MPA Hannover Betriebsstätte Clausthal Nr.240515 vom 14.05.2024
Probe Nr. 0521/24
Verwertungsklasse n. RuVA:  A
Astbest: < 0,008 Masse -%
Abfallschlüsse gem. AVV: 17 05 06*

**00.06.0002 Asphalt fräsen ADS*Gussasphalt*Tiefe ü.2,5-4,5cm Bauwerk mit Kappe*Randstr./Rinne*Fräsasph. verw.**
StL-Nr. 2311300511324910
Asphalt fräsen und Fräsgut aufnehmen. Anschlusskante
geradlinig auf Frästiefe herstellen. Der Schnittlinienabstand darf maximal 15 mm betragen.
Asphaltdeckschicht.
Asphaltdeckschicht = Gussasphalt.
Frästiefe über 2,5 bis 4,5 cm.
Auf Bauwerk mit Erschwernissen infolge Arbeiten bis an
Kappen oder Fugen.
Fläche = Randstreifen/Entwässerungsrinnen.
Breite 'der Fläche bis 50 cm'

Fräsasphalt nach Wahl des AN verwerten.
Menge: 17,000 m2
Leistungsbereichkatalog: 113

*Hinweis: Bericht: MPA Hannover*
Bericht: MPA Hannover Betriebsstätte Clausthal Nr.240515 vom 14.05.2024
Probe Nr. 0521/24
Verwertungsklasse n. RuVA:  A
Astbest: < 0,008 Masse -%
Abfallschlüsse gem. AVV: 17 03 02

**00.06.0003 Asphalt fräsen ASS zw.Kappen*ASS=Gussasphalt Tiefe ü.2,5-4,5cm*Bauwerk mit Kappe Randstr./Rinne Fräsasph. verw.**
StL-Nr. 2311300566324910
Asphalt fräsen und Fräsgut aufnehmen. Anschlusskante
geradlinig auf Frästiefe herstellen. Der Schnittlinienabstand darf maximal 15 mm betragen.
Asphaltschutzschicht zwischen den Kappen.
Asphaltschutzschicht = Gussasphalt.
Frästiefe über 2,5 bis 4,5 cm.
Auf Bauwerk mit Erschwernissen infolge Arbeiten bis an
Kappen oder Fugen.
Fläche = Randstreifen/Entwässerungsrinnen.
Breite 'der Fläche bis 40 cm'

Fräsasphalt nach Wahl des AN verwerten.
Menge: 14,000 m2
Leistungsbereichkatalog: 113

**00.06.0004 Abdichtung aufnehmen Schutzl.+Verstär.*Teilflächen Dichtungsanschl.*Entsorgen**
StL-Nr. 2412300399100113
Abdichtung nach Unterlagen des AG aufnehmen. Erforderliche Trennschnitte herstellen.
Abdichtung auf 'dem Überbau (Kupferfolie auf
Lochglasvliesbitumenbahn bzw. Bitumenschweißbahn)
Vorhandene Dichtung und Dichtungsschutzschichten
im Bereich Kappe und Randstreifen mittels
Höchstdruckwasserstrahlen unter Schwarz-Weiß-
Bedingungen abtragen und separieren (hoher Gehalt
an PAK und karzinogener Fasern).
Separater Arbeitsgang, nicht gemeinsam mit Betonrückbau
wegen S/W-Technologie'

Dichtungsschicht '2-lagige Klebedichtung bzw.
Brücken-Abdichtung der Verwertungsklasse C nach RUVA-StB),besondere Entsorgung berücksichtigen PAK-Gehalt > 50 mg/kg
Gefährlichen Abfall laden, von der Baustelle entfernen
und einer zugelassenen Entsorgung/Endlagerung unter
Beachtung der zutreffenden Entsorgungsvorschriften
zuführen, abladen, sowie gemäß geltenden
abfallrechtlichen Bestimmungen unter besonderer
Beachtung des KrW-/AbfG, und RuVa-StB verwerten.
Entsorgungsnachweis erbringen.
Der Transport von der Anfallstelle zur Verwertung/Ent-
sorgungsanlage und eventuelle Zwischenlagerungen (in
Containern oder gleichwertig) sind Bestandteil
dieser Leistungsposition (einzurechnen).
Analysekosten für Schadstoffgehaltbestimmung sind
einrechnen - keine gesonderte Vergütung.
Die Erstellung der notwendigen Entsorgungsnachweise und die Durchführung des elektronischen Abfallnachweisverfahrens ist vom AN abzuwickeln und wird nicht gesondert vergütet.'

Schutzlage aus Bitumendachbahn einschl. Verstärkungsstreifen.
Ausführung in Teilflächen.
Dichtungsschicht im Anschlussbereich auf einer Breite
von ca. 30 cm unbeschädigt erhalten.
Ausgebaute Stoffe entsorgen. Entsorgung wird gesondert
vergütet.
Menge: 80,000 m2
Leistungsbereichkatalog: 123

*Hinweis: Bericht: MPA Hannover*
Bericht: MPA Hannover Betriebsstätte Clausthal Nr.240515 vom 14.05.2024
Probe Nr. 0526/24
LAGA-Zuordnung: M 20
Proben-Nr.: 24-032621-07
Abfallschlüsse gem. AVV: 17 03 02

**00.06.0005 Gefährl. Abfall aus Abbruch ents.*Geb. trägt AG**
StL-Nr. 1210220992
Gefährlichen Abfall aus Abbruch laden, fördern und entsorgen. Art der Belastung und Entsorgung nach Unterlagen des AG. Entsorgungsnachweis nach Unterlagen des AG
führen.
Abgerechnet wird nach Wiegescheinen.
Abfallschlüsselnummer '17 03 02 + 17 06 05* kohlenteerhaltige
Bitumengemische (PAK-Gehalt > 50 mg/kg)
in Verbindung mit karzinogenen Fasern
(Glasvliesbitumenbahnen) bzw. Kupferfolie
Deponie-/Endlager-/Verwertungkosten sind
einzukalkulieren'

Gebühren der Abfallentsorgung werden dem Entsorgungsträger vom AG vergütet.
Menge: 1,000 t
Leistungsbereichkatalog: 102

**00.06.0006 Konzept Abdichtungsrückbau ASI-Plan, Koord. DGUV Einsatz SW-Schutzmaßnahmen**
*** Pauschalposition
Erarbeiten eines detaillierten Konzeptes für den
Rückbau der Abdichtung unter Schwarz-Weiß-Bedingungen
inkl.
Arbeits- und Sicherheitsplan gemäß Schutzstufe 4
für Gefährdungskategorie 2 der Gefahrstoffverordnung
(PAK > 50 mg/kg, karzinogene Fasern DU<3mym, L>5mym)
Bestätigung durch einen Koordinator gemäß DGUV 101-004
(ehemals BGR 128)
Einsatz sämtlicher organisatorischer, technischer
und persönlicher Schutzmaßnahmen gemäß TRGS 905
und TRGS 512 sind hier einzurechnen (u.a. Schutzzonen
"Schwarz-Weiß-Bereiche", Einhausungen/Abgrenzungen,
Verbot der Alleinarbeit, dichte Schleusen zwischen
Schwarz- und Weiß-Bereichen inkl. Sanitär-/Dusch- und
Umkleidebereichen mit Frischwasserzufuhr und Abwasser,
Stiefelreinigungsanlagen, Reifenwaschanlage,
Schutzbelüftung, Wasserberieselung, dicht
verschließbare und gekennzeichnete geeignete Sammel-
und Transportbehälter, Schutzanzüge Typ4,
Schutzhandschuhe, Schutzbrille, Atemschutzhalbmasken
mit P2-Filter, Notfallpläne, ständige Anwesenheit eines
Ersthelfers und eines Koordinators nach DGUV 101-004,
arbeitsmedizinisch untersuchte sachkunduge Fachkräfte)
Menge: 1,000 Psch

*Hinweis: Bericht: MPA Hannover*
Bericht: MPA Hannover Betriebsstätte Clausthal Nr.240515 vom 14.05.2024
Probe Nr. 0514/24
ErsatzbaustoffV - Zuordnung:
Deponieklasse:.....
Abfallschlüsse gem: AVV: 08 01 12
Abfallschlüsse gem. AVV: 08 01 18

**00.06.0007 Beton abbrechen*Stahlbeton C20/25 bis C35/45 Bew. erhalten*Verwerten**
StL-Nr. 22118013933911
Beton nach Unterlagen des AG abbrechen.
Bauteil 'Überbaukappen,
Abtrag durch Höchstdruckwasserstrahlen,
vorsichtiger Abtrag, Abdichtung (enthält gefährliche
Stoffe) ist zu separieren und Anschlussbewehrung bzw. Überbauaufbeton ohne
Beschädigungen ist zu erhalten'

Material = Stahlbeton.
Druckfestigkeitsklasse über C20/25 bis C35/45.
Abbruch 'bzw. Abtrag durch Höchstdruckwasserstrahlen
in Einhausung mit Wasserabsaugung (über Bahnbereich),
vorzugsweise robotergeführt'

Anschlussbewehrung erhalten.
Abbruchgut nach Wahl des AN verwerten.
Menge: 23,000 m3
Leistungsbereichkatalog: 118

**00.06.0008 Betonunterlage vorbereiten*Oberfl. waager. Teilflächen*entsorgen**
StL-Nr. 2112410899119991
Betonunterlage nach Unterlagen des AG vorbereiten. Vorbereitete Flächen säubern.
Bauteil 'Oberseiten der alten Berührungsschutztafeln'

Oberfläche waagerecht bis 20 v.H. geneigt.
Ausführung in Teilflächen.
Vorbereitungsverfahren 'Moos und Verschmutzungen durch Schaber lösen und mit Industriesauger unmittelbar aufnehmen,
nach Entfernen des Grobschmutzes Fläche mit rotierender Drahtbürste o.glw. von Verunreinigungen befreien, mit Industriesauger sofort und unmittelbar aufnehmen
Es darf kein Abfall in den Bahnbereich herabfallen.'

Abtrag von 'aufliegendem Moos und Verschmutzungen'

Abfall entsorgen.
Menge: 22,000 m2

**00.06.0009 Geländer abbauen H = 1200 mm*Pfosten ausbauen**
StL-Nr. 211213039933
Geländer nach Unterlagen des AG abbauen und nach Wahl
des AN verwerten.
Abgerechnet wird nach Länge des Handlaufs zwischen den
Achsen der Endpfosten bzw. Endstäbe.
Geländer '= Brückengeländer mit Flügelbereichen
(Füllstabgeländer)'

Material '= Aluminium, Pfosten mit Stahlkern,
Fußplatten aus Stahl, Stahlseil im Handlauf'

Höhe des Geländers 1200 mm.
Pfosten ausbauen.
Menge: 61,000 m

*Hinweis: Bericht: MPA Hannover*
Bericht: MPA Hannover Betriebsstätte Clausthal Nr.240515 vom 14.05.2024
Probe Nr. 0531/24
Abfallschlüsse gem: AVV: 08 01 12 oder 08 01 17

**00.06.0010 Geländer abbauen*Stahl H = 1100 mm*Pfosten ausbauen**
StL-Nr. 211213039123
Geländer nach Unterlagen des AG abbauen und nach Wahl
des AN verwerten.
Abgerechnet wird nach Länge des Handlaufs zwischen den
Achsen der Endpfosten bzw. Endstäbe.
Geländer 'für Böschung'

Material = Stahl.
Höhe des Geländers 1100 mm.
Pfosten ausbauen.
Menge: 5,000 m
Leistungsbereichkatalog: 121

**00.06.0011 Provisorischen Berührschutz**
Provisorischen Berührschutz
nach Unterlagen des AG abbauen und nach Wahl
des AN verwerten.
Provisorischer Berührschutz bestehend aus Pfosten aus Kanthölzern und Platten aus Holzwerkstoff einschliesslich aller Erdungselemente (Stahlwinkel 60/60/7, Erdungslaschen, Erdungksverbinder, etc.
Befestigung durch andübeln an Gesimsaussenseite und Kappenoberseite.
Höhe = 1,80 m
Menge: 39,000 m3

**00.06.0012 Betonunterlage vorbereiten*Oberfl. waager. Teilflächen*Vorb.nach Wahl AN*entsorgen**
StL-Nr. 2112410899111091
Betonunterlage nach Unterlagen des AG vorbereiten. Vorbereitete Flächen säubern.
Bauteil 'Überbau unter Kappen und im Bereich
der aufgenommenen Randstreifen,
Anarbeitung an bestehende Abdichtung für
Überlappung der neuen Abdichtung an den Bestand
einkalkulieren (keine gesonderte Vergütung)'

Oberfläche waagerecht bis 20 v.H. geneigt.
Ausführung in Teilflächen.
Vorbereitungsverfahren = Betonunterlage nach Wahl des
AN vorbereiten.
Abtrag von 'alten Abdichtungen/Grundierungen,
Zementschlämmen und minderfesten Oberflächen
sowie Verunreinigungen'

Abfall entsorgen.
Menge: 65,000 m2

**00.06.0013 Zulage höhere Betonfestigkeiten entspr. über C 35/45**
Zulage für Mehraufwendungen infolge höherer
Betonfestigkeiten als Betonfestigkeitsklasse
C 35/45 bis zu C50/60 zu vorgenannten Ordnungszahlen
"Beton abbrechen".
Vergütet wird der Mehraufwand gegenüber den
Betonabbruch-Positionen dieses Abschnittes.
Menge: 30,000 m3

**00.06.0014 Aufmaß Geländer durchführen**
*** Pauschalposition
Aufmaß der vorhandenen Geländer inkl. Pfosten
im angrenzenden Bereich (für Endschwingen zur Böschungstreppe) und
der neuen Kappenoberfläche zur Anpassung des
neuen Geländers und der neuen Tür an den Bestand
auf der Baustelle durchführen.
Das Aufmaß des Geländers muss mindestens
folgende Werte beinhalten und dient als Grundlage
für die Werkstattplanung des neuen Geländers:
- Achsabstände der Pfosten mit einem festen Bezugspunkt
(z.B. Kante am Überbauende)
- Abmessungen Geländer im Bereich FÜK inkl.
  Dilatationsbereich für spätere Anschlussarbeiten
- Fußplatten des Berührschutzes zur Abstimmung
  der Lage der Geländerfußplatten
Aufmaß digital aufbereiten und für die
Ausführungs- und Werkstattplanung verwenden
sowie 2fach in Papierform dem AG übergeben.
Menge: 1,000 Psch

**00.06.0015 Geländerverankerung freilegen**
Verankerung des vorhandenen Geländers im
Bereich der Flügelkappen vorsichtig freilegen.
Pfostenunterstopfung entfernen.
Geländer auf Flügelkappen.
Verankerung durch verankerte Fußplatten in
Anlehnung an RIZ Gel 14.
Mörtelunterstopfung der Fußplatten vor dem Ausbau
des Geländers schonend entfernen.
Entfernung schonend unter besonderer Beachtung der
angrenzenden Bauteile (Kappenoberfläche, Flügelkappen verbleiben unverändert und werden nur mit
einem neuen durchgehenden Geländer versehen).
Abbruchgut entsorgen. Abbruchgut durch ein
zertifiziertes Entsorgungsunternehmen entsorgen.
Entsorgungsnachweis führen und dem AG übergeben.
Menge: 13,000 St

#### Abschnitt 00.07 Gerüste, Baubehelfe

*Hinweis: Einsatz Kappenschalwagen o.glw.*
Einsatz Kappenschalwagen o.glw.
mit Arbeitsgerüstgängen
inkl. Schutzwänden, Erdung und Berührungsschutz

**00.07.0001 Trag-, Arb.- u. Schutzgerüstkonstr.**
*** Pauschalposition
Trag-, Arbeits- und Schutzgerüstkonstruktion in Anlehnung an einen Kappenschalwagen (siehe Angebotszeichnung Variante 1) der Bemessungsklasse B für gesamtes Bauwerk nach statischen, konstruktiven und sicherheitstechnischen Erfordernissen herstellen, vorhalten, unterhalten, umsetzen und beseitigen.
Öffnungen nach Unterlagen des AG freihalten.
Gerüstkonstruktion für den Abbruch und den Neubau der Kappen des Überbaus mit integrierten Spritz- und Schlagschutzwänden zur B 64 und zum Gleisbereich der DB AG sowie zur Übernahme der bauzeitlichen Berührschutzfunktion zu den Gleisanlagen der DB AG.
Erschwernisse durch Zugänglich- und Erreichbarkeit der Baubereiche bzw. Schutzmaßmnahmen für die Ausführung und Konstruktion sind einzukalkulieren. Zusätzlicher Aufwand für ggf. erf. Balastierung gem. Wahl / Planung des AN sowie ggf, erf. Genehmigungen und ggf. zusätzliche Kosten sind einzukalkulieren und werden nicht gesondert vergütet.
Gerüstkonstruktion zur Seite der B 64:
- Incl. integrierter Spritz- und Steinschlagschutzwand zum öffentlichen Verkehr auf der verbleibenden Fahrspur der B 64,
Schutzwand einschließlich erforderlicher Trag- und Unterkonstruktionen und einschließlich Bespannung bzw. Ausbohlung o. dgl. an der Gerüstkonstruktion
Die Spritz- und Schlagschlagschutzwand ist wasser- und staubdicht auszuführen.
min. Höhe = 2,5 m
Gerüstkonstruktion zur Seite der  OLA- und Gleisanlagen der DB:
- Incl. integrierter Spritz- und Steinschagschutzwand mit Schlagkanten zu den Gleisen der DB AG,
Schutzwand einschließlich erforderlicher Trag- und Unterkonstruktionen und einschließlich Bespannung bzw. Ausbohlung o. dgl. an der Gerüstkonstruktion.
Die Spritz-und Schutzwand ist so auszubilden, dass kein kein Wasser, Abbruchgut, etc. die Gleisanlagen / Oberleitungen der DB AG gelangen kann.
min. Höhe = 2,0 m ab OK Kappe
_Incl. Erdungsanschlüssen und Schlagschutzkanten zur Übernahme der bauzeitlichen Funktion als Berührschutzwand, sowie sämtlicher dafür erforderlichen Erdungsleitungen und Kleinteile
- incl. erf. Laufsteg mit Absturzsicherung als Arbeitsgerüst gem.  Arbeitsschutzverordnung neben dem Abbruch- und Schalboden zu den Gleisen der DB-AG,
- incl. Abbruch- und Schalboden einschliesslich Seitenschalung
Der Abbruch- und Schalboden ist so auszubilden, dass kein kein Wasser, Abbruchgut, etc. die Gleisanlagen / Oberleitungen gelangen kann.
Anfallendes Wasser ist aufzufangen, abzuleiten und gesäubert zu entsorgen. Gilt auch für die Untergrundvorbereitung des Überbaus unter der Kappe / Fahrbahn.

Gilt für den mehrfachen, abschnittsweisen Einsatz der Gerüstkonstruktion im 1. und 2. BA gemäß Technologie des AN für Kappenabbruch mittels
Höchstdruckwasserstrahlen und Untergrundvorbereitung des Überbaus im Bereich der Kappen und Fahrbahn.
Erdungs- und Berührungsschutzmaßnahmen sind nach Unterlagen des AG herstellen.
Die Gerüstkonstruktion ist durch Ballastieren auf dem Überbau zu befestigen. Eine Befestigung durch Andübeln der Gerüstkonstruktion am bzw. auf dem Überbau ist nicht möglich.
Die Gerüstkonstruktion ist in Schienen rollbar bzw. einhebbar herzustellen.
Incl. Vormontage der Wägen und der Demontage des Gerüstes auf der Talbrücke neben Bahnbrücke sowie dem Einrollen / Einheben bzw. Rausrollen / Ausheben in Sperrpausen (Wochenenden, Nachts)
Menge: 1,000 Psch

**00.07.0002 Einrüstung herstellen Einhausung*Beleuch.+Luftkond Gründung*vorh.unterh.betr.**
*** Pauschalposition
StL-Nr. 22122813399711
Einrüstung entsprechend statischen, konstruktiven, sicherheits-, ausrüstungs- und umwelttechnischen Erfordernissen nach Unterlagen des AG herstellen, entsprechend dem Arbeitsfortschritt umsetzen, rückbauen und
von der Baustelle entfernen.
Einrüstung = Einhausung.
Bauteil 'Gesamtes Bauwerk, abschnittsweise inkl.
Umsetzen gemäß Disposition und Technologie des AN
Überführte Verkehrswege (oben baustellenparalleler
KFZ- und Fußgängerverkehr) und unterführte Verkehrswege (2 elektrifizierte Bahnstrecken) gegen Strahlgut,
Steinschlag, Staub, Wasser u.dgl. schützen sowie auch
für Arbeitsschutz für die entsprechenden Arbeiten
einsetzen (kein Strahl-/Spritzgut o.dgl. darf in
Verkehrsbereich gelangen)
Maßnahmen/Erschwernisse einschließlich der Flügel
und Böschungen berücksichtigen und einrechnen.
Ausführung in Abschnitten je nach Bautechnologie
des AN.
Einrüstung nach Bauablauf mehrfach umsetzen (keine
gesonderte Vergütung)
Gerüst ohne Befestigung am Bauwerk herstellen.
Einhausung für den Abbruch der Kappen durch
HDW-Strahlen innerhalb des Trag-, Schutz- und Arbeitsgerüstes herstellen.'

Grundfläche '= 2x 100m2'

Einrüstung mit Beleuchtung und Luftkonditionierung zur
Entstaubung.
Gründung herstellen.
Einrüstung für den Zeitraum der eigenen Leistung vorhalten, unterhalten und technische Anlagen betreiben.
Menge: 1,000 Psch
Leistungsbereichkatalog: 122

**00.07.0003 Arbeitsgerüst herstellen Brücke Öffnungen des AG*Wasserd.Abdeckung*Erdung, Berührung**
*** Pauschalposition
StL-Nr. 2211630619119001
Arbeitsgerüste, einschließlich ggf. erforderlicher
Gründung sowie ggf. erforderlicher Treppentürme und
weiterer Leitergänge, nach statischen, konstruktiven
und sicherheitstechnischen Erfordernissen herstellen
und beseitigen, für den Zeitraum der eigenen Leistung
vorhalten und unterhalten.
Einsatzort = Brücke.
Tragsystem 'nach Wahl des AN einschließlich
Einsatz von Untersichtgeräten, Hub- und Arbeitsbühnen
o.dgl.
(auch 2-Wege-Technik) in Sperrpausen
Mit der Pauschale sind alle Arbeitsgerüste,
Arbeitsgänge,
Zustiege, Absturzsicherungen und sämtliche
Gerätetechnik
für die Sicherung der Erreichbarkeit aller Bauteile
und Bauwerksbereiche unter Berücksichtigung der
Arbeitssicherheit abgegolten (alles einzukalkulieren
gemäß Technologie des AN)
Verankerungen am alten Überbau sind nicht zulässig!
Einzig Verankerungen an den alten Flügelkappen
für Absturzsicherung o.dgl. sind zulässig.'

Öffnungen nach Unterlagen des AG freihalten.
Gerüst mit wasserdichter Abdeckung.
Einrichtungen 'inkl. Erdungs- und
Berührschutzmaßnahmen gemäß Baubeschreibung, keine
Übergabe von weiteren Unterlagen, Ausbildung und
Details sind vom AN
als Teil der Ausführungsplanung zu erarbeiten.'

Erdungs- und Berührungsschutzmaßnahmen nach Unterlagen
des AG herstellen.
Menge: 1,000 Psch
Leistungsbereichkatalog: 116

**00.07.0004 Asphaltaufkantung herstellen Ausf. n. zusammen**
StL-Nr. 231139670299
Asphaltaufkantung zur Wasserführung als Erosionsschutz
herstellen. Asphaltmischgut trapezförmig einbauen.
Breite mindestens 15 cm, Höhe mindestens 7 cm.
Ausführung in nicht zusammenhängenden Abschnitten.
Ableitungen 'mittels Rohrleitungen nach Wahl des AN
über äußere Böschungen bzw. Bankett einschließlich
Anschluss an Asphaltaufkantung einbauen.
Einbau zum Schutz der aufgenommenen Fahrbahnrandstreifen vor zulaufendem Oberflächenwasser der
Fahrbahn (Einbau zu mindestens 2 verschiedenen
Einbauterminen)
Profilierung und Verdichten von Hand (ohne Hilfsmittel)
Abmessungen Betonschwelle/-wulst: Breite = 10cm,
Höhe = mind. 10 cm'
Menge: 20,000 m
Leistungsbereichkatalog: 113

**00.07.0005 Asphaltaufkantung ausbauen Ausf. n. zusammen**
StL-Nr. 2311397229
Asphaltaufkantung ausbauen. Ausbaustoffe nach Wahl des
AN verwerten. Zeitpunkt des Ausbaus nach Unterlagen des
AG.
Ausführung in nicht zusammenhängenden Abschnitten.
Ableitungen 'nach Wahl des AN'
Menge: 20,000 m
Leistungsbereichkatalog: 113

#### Abschnitt 00.08 Überbaukappen

**00.08.0001 Verbundanker herstellen*Stahlbeton BSt 500 B*Mit Bohrloch**
StL-Nr. 2211891899219919
Verbundanker nach statischen und konstruktiven Erfordernissen herstellen.
Bauteil '= Oberseite der alten Berührschutztafeln
im verbleibenden Bereich für den Verbund mit
dem neuen Kappenbeton (nur konstruktiv ohne
Bemessung ca. 10cm tief im Abstand von
ca. 35cm einsetzen)'

Verbundanker in Stahlbeton.
Stahlsorte BSt 500 B.
Ankerlänge 'mindestens 35 cm, Anker abgewinkelt
Anker vertikal einsetzen'

Anker-Durchmesser 'nach statisch-konstruktiven
Erfordernissen gemäß ZTV-ING, 10-12mm'

Bohrloch herstellen.
Verfüllgut 'systemkonformer Mörtel mit
bauaufsichtlicher Zulassung'
Menge: 140,000 St
Leistungsbereichkatalog: 118

**00.08.0002 Verbundanker herstellen*Stahlbeton BSt 500 B*Mit Bohrloch**
StL-Nr. 2211891899219919
Verbundanker nach statischen und konstruktiven Erfordernissen herstellen.
Bauteil '= Überbauoberseite für den Verbund des
alten Aufbetons mit dem neuen Kappenbeton
Einbau nur im Bereich zwischen den Fertigteilträgern
(nicht in Fertigteile bohren!)'

Verbundanker in Stahlbeton.
Stahlsorte BSt 500 B.
Ankerlänge 'mindestens 90 cm, Anker abgewinkelt
Anker vertikal einsetzen'

Anker-Durchmesser 'nach statisch-konstruktiven
Erfordernissen gemäß ZTV-ING, mind. 14mm'

Bohrloch herstellen.
Verfüllgut 'systemkonformer Mörtel mit
bauaufsichtlicher Zulassung'
Menge: 70,000 St
Leistungsbereichkatalog: 118

**00.08.0003 Betonstahl einbauen*BSt 500 S**
StL-Nr. 2211821391
Betonstahl entsprechend statischen und konstruktiven
Erfordernissen einbauen.
Bauteil '= Kappen auf dem Überbau
nach Zeichnung (Ausführungsplanung) (einschließlich
Gesimsverbügelung) für Kappenanschluss'

Stahlsorte BSt 500 S.
Menge: 4,000 t
Leistungsbereichkatalog: 118

**00.08.0004 Verankerungen nach RiZ LS 1 für Berührungsschutz nach RiZ Elt an Brücken herstellen.**
Verankerungen für den Berührungsschutz an Brücken
über Oberleitungen nach RiZ Elt 2 gemäß DIN EN 50122-1
entsprechend statischen und konstruktiven
Erfordernissen nach RiZ LS 1 herstellen/einbauen,
einschließlich liefern aller zugehöriger Materialien.
für Träger HEA 160 bis 2,0m Länge bemessen.
Füllstabgeländer durchlaufend (Fußpunkte aufeinander
abstimmen).
Verankerungen nach RiZ LS 1 einschließlich
Korrosionsschutz.
Material der Ankerschlaufe = BSt 500 S
Gewindehülse aus nichtrostendem Stahl, Stahlsorte A4
oder A5 bzw. Werkstoff-Nr. 1.4401 oder 1.4571.
Verbindung Ankerschlaufe (BSt 500 S) mit
Gewindehülse (Edelstahl) durch Reibschweißung
über den vollen Querschnitt
Verankerungskonstruktion vor dem Betonieren einsetzen.
Verankerung = je 4 Gewindehülsen für M 24 und
Schlaufen aus B 500 B Stabstahl mit DU = 20 mm.
Beton-/Ankerschlaufenlänge La >= 30 cm (nach
Riz "LS 1", Bl.2).
Maßnahmen gegen Kontaktkorrosion vorsehen.
Menge: 14,000 St

**00.08.0005 Bew. Beton einschl. Schalung herst.*Stahlbeton**
StL-Nr. 2211831391999009
Bewehrten Beton einschließlich Schalung nach Unterlagen
des AG herstellen. Schalung vorhalten und beseitigen.
Bewehrung und Traggerüst der Bemessungsklasse B werden
gesondert vergütet.
Bauteil '= Kappen auf dem Überbau nach Zeichnung'

Art der Verwendung = Stahlbeton.
Druckfestigkeitsklasse 'C 25/30 LP'

Expositionsklasse 'XC4, XD3, XF4, WA
mit Luftporenbildner'

Zusätzliche Anforderungen '= Verbundanker und
erschwerte Herstellungsbedingungen (Sondergerüstkonstruktion)
Schalung an Altbestand anpassen (unebene Oberflächen,
Sprünge/Grate, Schalung dicht anschließen mit Dübeln)
u.dgl. berücksichtigen und in EP einrechnen'

Oberfläche 'mit Rüttelbohle abziehen und
abreiben/glätten sowie mit Besenstrich versehen
(Rosshaar)'
Menge: 28,000 m3
Leistungsbereichkatalog: 118

**00.08.0006 Messbolzen einbauen Kappe*Messing*DU 10 - 20 mm L 40 - 80 mm*Vertikal Mörtel*Zentrierbohrung Lage-/Höhenmessg**
StL-Nr. 2112197152122113
Messbolzen einbauen.
Einbauort = Kappe.
Material = Messing.
Schaftdurchmesser 10 bis 20 mm.
Schaftlänge über 40 bis 80 mm.
Einbau vertikal.
Bolzen in Bohrungen einsetzen. Bohrungen herstellen und
mit Mörtel verfüllen.
Messbolzen mit Zentrierbohrung.
Messbolzen für Lage- und Höhenmessung.
Menge: 10,000 St

**00.08.0007 Kabelschutzrohr liefern/einbauen*innen glatt*druckdicht 0,5bar Stahldraht einz.**
StL-Nr. 2113413390010911
Kabelschutzrohr einschließlich der Rohrverbindung liefern und einbauen. Rohröffnungen dicht verschließen.
Erdarbeiten und der Aufbruch von Straßenbefestigungen
werden gesondert vergütet.
Kabelschutzrohr '= nach Wahl des AN,
druckfest, wasserdicht, geeignet zum Einbetonieren
Rohrinnendurchmesser >= 50mm'

Innenwand = glatt.
Kabelschutzrohr 'als Leerrohr für Straßenbelechtung
in Bauwerkskappe Süd
vor dem Betonieren einbauen, gegen
Aufschwimmen sichern und Stöße dichten.
Krümmer, Passtücke, Tropfmanschetten, bewegliche
Rohrverbindungen an den Bewegungsfugen (FÜK)
und Abschlusskappen werden nicht gesondert berechnet
und sind in den EP einzukalkulieren.
Abgerechnet wird nach Länge in der Achse der
Rohrleitung.'

Rohrverbinder = druckdicht 0,5 bar.
Einziehhilfe, aus verzinktem rundem Stahldraht, Durchmesser mind. 3 mm, mit je 2,00 m Überstand liefern und
einziehen.
Menge: 32,000 m

#### Abschnitt 00.09 Betoninstandsetzung

**00.09.0001 Betondecke schneiden Schlamm absaugen**
StL-Nr. 231140109902
Betondecke schneiden.
In 'einer Tiefe bis max. 2 cm Schnitte in Beton
Kappe odgl.
für geradlinigen Rand/Begrenzung der
Betoninstandsetzungsflächen herstellen
(nur Kleinstflächen nach Festlegung durch den
AG vor Ort), einzelne Schnittlänge =< 10cm'

Dicke 'des Bauteils nach Zeichnung'

Schneidschlamm absaugen und nach Wahl des AN verwerten.
Menge: 2,000 m
Leistungsbereichkatalog: 114

**00.09.0002 Betonunterlage vorbereiten*Oberfl. waager. Teilflächen*entsorgen**
StL-Nr. 2112410899119991
Betonunterlage nach Unterlagen des AG vorbereiten. Vorbereitete Flächen säubern.
Bauteil '= Oberfläche Flügelkappen
in Kleinstflächen je max. 10cm x 5cm'

Oberfläche waagerecht bis 20 v.H. geneigt.
Ausführung in Teilflächen.
Vorbereitungsverfahren '= Absaugen mit Industriesauger o.glw.'

Abtrag von 'Verunreinigungen und Restwasser'

Abfall entsorgen.
Menge: 0,025 m2

*Hinweis: Gilt nur für punktuell freigelegte Bewehrungseisen in*
Gilt nur für punktuell freigelegte Bewehrungseisen in
der Betonfläche (Fehlstellen) bzw. in beeinträchtigten
Anschlussbereichen (z.B. Flügelkappen)

**00.09.0003 Betonstahl vorbereiten DU bis 16 mm*ReinG Sa 2 1/2**
StL-Nr. 2112411813
Freiliegenden Betonstahl unterschiedlicher Durchmesser
vorbereiten. Abfall entsorgen.
Durchmesser bis 16 mm.
Norm-Reinheitsgrad = Sa 2 1/2.
Menge: 2,000 m

**00.09.0004 Betonstahl beschichten**
StL-Nr. 2112435709
Freiliegenden Betonstahl unterschiedlicher Durchmesser
beschichten. Betonstahl vorbereiten wird gesondert vergütet.
Beschichtungsstoff '= mineralischer Korrosionsschutz (mindestens 2 Grundbeschichtungen)
Gilt für freiliegende Bewehrung an verschiedenen
Kleinflächen/Schadstellen mit unterschiedlichen
Bewehrungsdurchmessern bis 16mm'
Menge: 2,000 m

**00.09.0005 Haftbrücke herstellen*Oberfl.waager.*Teilflächen**
StL-Nr. 21124308991901
Haftbrücke auf vorbereiteter Betonunterlage nach Unterlagen des AG herstellen.
Bauteil '= Oberfläche Flügelkappen nach Abtrag und
Vorbereitung'

Oberfläche waagerecht bis 20 v.H. geneigt.
Stoff 'Zementmörtel mit Kunststoffzusatz (RM)
Haftbrücke gemäß ZTV-ING 6-1 (Ausgabe 2022)ausführen (frisch in frisch mit nachfolgendem
PCC-Einbau)'

Ausführung in Teilflächen.
Menge: 0,025 m2

**00.09.0006 Zementmörtel/Beton (RM/RC) einbauen*Oberfl.waager. RC Teilflächen**
StL-Nr. 21124328991291
Zementmörtel/Beton mit Kunststoffzusatz (RM/RC) auf
vorbereiteter Betonunterlage nach Unterlagen des AG
einbauen. Ggf. erforderliche Schalung herstellen. Haftbrücke wird gesondert vergütet.
Bauteil '= Betonoberfläche (z.B. Flügelkappen)'

Oberfläche waagerecht bis 20 v. H. geneigt.
Betonersatzsystem = RC.
Schichtdicke 'über 2 bis 2,5 cm,
Auftrag mehrlagig bis zu 5cm (Abrechnung über
Mehrmengen unter dieser Position/Ordnungszahl)
Schalung herstellen, Kanten profilieren.
Oberfläche = mit Rüttelbohle abziehen und
abreiben/glätten sowie mit Besenstrich versehen
(Rosshaar)'

Ausführung in Teilflächen.
Menge: 0,025 m2

**00.09.0007 Betonoberfläche untersuchen**
StL-Nr. 2112490899
Betonoberfläche nach Unterlagen des AG durch Abklopfen
auf Fehlstellen (Hohlstellen, Nester usw.) untersuchen.
Fehlstellen mit wetterfester Farbe markieren und nach
Unterlagen des AG dokumentieren.
Bauteil '= Unterseite horizontaler Berührungsschutz
beidseitig des Überbaues inkl. Seitenflächen nach dem
Teilrückbau, vollflächig für das Auffinden von
Hohlstellen und minderfesten Betonbereichen, welche zu
entfernen sind'
Menge: 55,000 m2

**00.09.0008 Betonunterlage vorbereiten*Unters. waager. Teilflächen*entsorgen**
StL-Nr. 2112410899419991
Betonunterlage nach Unterlagen des AG vorbereiten. Vorbereitete Flächen säubern.
Bauteil '= Berührungsschutzbetonkragplatten an den
Unterseiten (verbleibender Teil)'

Unterseite waagerecht bis 20 v.H. geneigt.
Ausführung in Teilflächen.
Vorbereitungsverfahren 'lose und hohlliegende Teile
durch abklopfen mit leichtem Stemmhammer über Kopf
vorsichtig lösen und danach gesamte Flächen bürsten
mit rotierender Stahlbürste
Ausführung nur in Bahnsperrpause nachts/Wochenende'

Abtrag von 'losen und hohlliegenden Teilen bzw.
minderfesten Schichten bis 20% der Gesamtfläche
sowie das Aufnehmen der abgeschlagenen Stücke
einzeln von Hand ist in den EP einzurechnen
Abgerechnet wird nach den Abmessung der abgeschlagenen Flächen.'

Abfall entsorgen.
Menge: 11,000 m2

#### Abschnitt 00.10 Abdichtung, Fugen, Beläge

*Hinweis: Bei den folgenden Positionen ist*
Bei den folgenden Positionen ist die aktuellste
ZTV-ING 6-1 (ZTV-ING
Teil 6: Bauwerksausstattung
Abschnitt 1: Brückenbeläge auf Beton
mit einer Dichtungsschicht) Ausgabe 2021 zu beachten.

**00.10.0001 Fugenspalt in Bauteil herstellen*In Stahlbeton Schneiden/Fräsen**
StL-Nr. 24123220929919
Fugenspalt nach Unterlagen des AG in Bauteil herstellen.
Bauteil '= Flügelkappen
Vorbereitung der Fläche für das Fugenband der
Folgepsoition (Herrichten der Anschlussfläche
am Bestand)'

Fugenspalt in Stahlbeton.
Fugenspaltbreite '= örtlich angepasst gemäß
Ausführungsplanung des AN
hier: ebenflächige Herstellung der Fugenflanke im
Bereich der Flügelkappen und Flügelkappengesimse
für Einbau Fugenband zu Überbaukappen'

Fugenspalttiefe '= nach örtlich-konstruktiven
Erfordernissen (abhängig von Flanschbreite des
Klemmfugenbandes)'

Herstellen durch Schneiden oder Fräsen.
Fugenspalt 'umlaufend in schwach geneigter, vertikaler Fläche (Bord, Kappenoberseite, Gesims) und über Kopf (Gesimsunterseite) herstellen'
Menge: 7,000 m
Leistungsbereichkatalog: 123

**00.10.0002 Bauwerksfuge herstellen*Fug 3 Abschl.Fug1,Bild6*Dicke 20-30 cm**
StL-Nr. 24123205970202
Bauwerksfuge nach Unterlagen des AG herstellen. Fu-
genbänder und Fugeneinlagen einbauen. Stöße und Verbindungen herstellen.
Bauteil '= Fuge zwischen  Flügelkappen und
Überbaukappen
einseitig einbetoniert und andere Seite an den
Flügelkappen
(Bestand) mit Verbundankern als dauerelastisches
Klemmfugenband angeschlossen
Fugenbandverwahrung
zwischen den neuen Überbaukappen und den alten
Bestandsflügelkappen (senkrechte Kontaktfläche am
Überbauende) nach Zeichnung herstellen.
Fugenbänder bzw. Fugenabdeckung einschließlich
Verbundankern einbauen.
Stöße, Abwinkelungen und Verbindungen im Herstellerwerk
verschweißen bzw. vulkanisieren (Knick/vertikale
Ausbildung an den Flügelanschlüssen berücksichtigen,
vertikale Abschnitte Bord, Gesimsaußenseite und
Untersichtbereiche an Gesimsunterseite lückenlos
vorgefertigt vulkanisert).
Fuge mit Klemmfugenbändern aus Elastomer (Abdichtung durch kraftschlüssiges Anpressen des 10mm dicken
und mindestens 50mm breiten Elastomerstreifens durch
Verbundanker und Pressstreifen aus nichtrostendem
Edelstahl in Anlehnung an RiZ "Fug 6")
Ausbildung als Sonderkonstruktion in beiden Kappen
Abgerechnet wird die einfache Fugenlänge als Zulage
zur vorgenannten Fugenbandposition.'

Fuge in Gesims und Kappe nach RiZ "Fug 3" ausbilden.
Luftseitiger Fugenabschluss nach RiZ "Fug 1", Bild 6.
Mittlere Dicke des Bauteiles über 20 bis 30 cm.
Menge: 7,000 m
Leistungsbereichkatalog: 123

**00.10.0003 Schutzmaßnahmen Einbauteile aus Stahl wie FÜK, T90 etc.**
*** Pauschalposition
Schutzmaßnahmen für angrenzende Einbauteile
aus Stahl wie FÜK, T90, Brückenabläufe etc.
wie z.B. Abdeckungen aus Vlies und Verbohlung
o.glw. herstellen, vor- und unterhalten und
wieder entfernen.
Menge: 1,000 Psch

**00.10.0004 Betonunterlage vorbereiten*Oberfl. waager. Teilflächen*strahlen/absaugen abtr. von Besch.*entsorgen**
StL-Nr. 2112410899110511
Betonunterlage nach Unterlagen des AG vorbereiten. Vorbereitete Flächen säubern.
Bauteil '= Bereiche unter den Überbaukappen und
im Bereich der Randstreifen für Auftrag der Flüssigkunststoffdichtung auf Versiegelung/Kratzspachtelung
Anarbeitung an bestehende Abdichtung für
Überlappung der neuen Abdichtung an den Bestand
einkalkulieren (keine gesonderte Vergütung)'

Oberfläche waagerecht bis 20 v.H. geneigt.
Ausführung in Teilflächen.
Vorbereitungsverfahren = Betonunterlage mit festen
Strahlmitteln strahlen bei gleichzeitigem Absaugen.
Beschichtungen, Voranstrich und Nachbehandlungsfilme
sowie Verunreinigungen entfernen.
Abfall entsorgen.
Menge: 77,000 m2

**00.10.0005 Prüfung Abreißfestigkeit durchführ.*Oberfl.waager.**
StL-Nr. 211249189901
Prüfung der Abreißfestigkeit außerhalb der Ei-
genüberwachung nach Unterlagen des AG durchführen.
Prüfung, bestehend aus drei Einzelmessungen.
Bauteil '= Überbauoberfläche
Erschwernisse durch vorhandene, ggf. freiliegende
Bewehrung berücksichtigen
Lage der Prüfpunkte nach Festlegung des AG
Bohrungen DU = 50mm bis 10mm tief in die
Unterlage herstellen und Prüfstempel fachgerecht
aufkleben und mit Prüfgerät abziehen'

Oberfläche waagerecht bis 20 v.H. geneigt.
Menge: 6,000 St

**00.10.0006 Betonunterlage versiegeln*Teilflächen**
StL-Nr. 211242139001
Vorbereitete Betonunterlage mit Epoxidharz versiegeln.
Epoxidharz nach Unterlagen des AG. Versiegelung zweilagig herstellen. Erste Lage im Überschuss abstreuen.
Nicht festhaftendes Abstreugut entfernen und nach Wahl
des AN verwerten.
Bauteil 'Bereiche unter den Überbaukappen und
im Bereich der Randstreifen für Auftrag der Flüssigkunststoffdichtung auf Versiegelung/Kratzspachtelung'

Ausführung in Teilflächen nach Unterlagen des AG.
Menge: 77,000 m2

**00.10.0007 Epoxidharz liefern**
StL-Nr. 21124218
Epoxidharz liefern. Epoxidharz nach Unterlagen des AG.
Menge: 77,000 kg
Leistungsbereichkatalog: 124

*Hinweis: Zulage: Vergütet wird nur der Mehraufwand gegenüber der*
Zulage: Vergütet wird nur der Mehraufwand
gegenüber der  vorgenannten Versiegelung,
Anwendung nur bei  Ausbrüchen/Fehlstellen
mit scharfen Kanten zur Egalisierung und Kantenbrechung

**00.10.0008 Betonunterlage kratzspachteln*Raut.ü. 1,5-2,5mm**
StL-Nr. 211242289100
Grundierte Betonunterlage mit Epoxidharzmörtel kratzspachteln. Epoxidharz nach Unterlagen des AG. Kratzspachtelung abstreuen. Nicht festhaftendes Abstreugut
entfernen und nach Wahl des AN verwerten.
Bauteil 'Bereiche unter den Überbaukappen und
im Bereich der Randstreifen für Auftrag der Flüssigkunststoffdichtung auf Versiegelung/Kratzspachtelung
Zulageposition: Vergütet wird nur der Mehraufwand
gegenüber der vorgenannten Versiegelung'

Vorhandene Rautiefe über 1,5 bis 2,5 mm.
Menge: 20,000 m2

**00.10.0009 Dichtungssch.a.Flüssigkunstst.herst*Teilflächen**
StL-Nr. 2412313391
Dichtungsschicht aus Flüssigkunststoff gemäß ZTV-ING,
Teil 6, Abschnitt 3 nach Unterlagen des AG herstellen.
Erforderliche Haftbrücke und erforderliche Verbindungsschicht zur Schutzschicht auftragen. Dichtungsschicht
an bestehende Abdichtungen, Konstruktionen, Durchdringungskörper und sonstige Einbauten anschließen.
Bauteil '= Bereiche unter den Überbaukappen und
im Bereich der Randstreifen, Flüssigkunststoffdichtung
auf Versiegelung/Kratzspachtelung'

Ausführung in Teilflächen.
Menge: 77,000 m2
Leistungsbereichkatalog: 123

**00.10.0010 Durchdringungskörper dichten Flüssigkunststoff**
Flüssigkunststoff an Durchdringungen wie Verbundankern
u.dgl. anpassen und am Durchdringungskörper abdichten.
Durchdringungskörper vorbereiten (Strahlen/Schleifen Sa
2,5,
Grundieren+Abstreuen)
Überarbeitungen und Überlappungen durch
Flüssigkunststoff bis min. 10 cm über Abdichtungsebene
am Durchdringungskörper allseits
"hochziehen"/applizieren.
Menge: 95,000 St

*Hinweis: Gilt auch für Betoninstandsetzung der Flügelkappen,*
Gilt auch für Betoninstandsetzung der Flügelkappen,
gilt für beide Seiten (2 Abschnitte Nord+Süd)

**00.10.0011 Schutzeinrichtung bereitstellen unter Kappen*Fläche 300 m2 Beleucht/Klima.**
*** Pauschalposition
StL-Nr. 211249213559
Witterungsbedingte Schutzeinrichtung entsprechend statischen, konstruktiven, sicherheitstechnischen, ausrüstungstechnischen und umwelttechnischen Erfordernissen
nach Unterlagen des AG bereitstellen. Zur Baustelle anfahren, abladen, wieder aufladen und von der Baustelle
abfahren.
Schutzeinrichtung bei Nichteinsatz vorhalten, einsetzen, vorhalten, unterhalten und betreiben wird gesondert vergütet.
Bauteil = Überbau im Kappenbereich und Anschlussbereich.
Grundfläche mind. 300,00 m2.
Schutzeinrichtung mit Beleuchtung und Klimaanlage.
Schutzeinrichtung 'mit dichtem Auffangboden und dichterUmkleidung (Einhausung).
Schutzeinrichtung innerhalb des Trag-, Schutz und Arbeitsgerüstes über Kappen und Anschlussbereich herstellen.'
Menge: 1,000 Psch
Leistungsbereichkatalog: 124

**00.10.0012 Schutzeinr. b. Nichteinsatz vorhal.**
StL-Nr. 21124923
Witterungsbedingte Schutzeinrichtung bei Nichteinsatz
auf der Baustelle gemäß zeitlichen Vorgaben nach Unterlagen des AG vorhalten. Außer den vollen Monaten werden
Teilzeiten nach Tagen zu 1/30 des Einheitspreises vergütet.
Menge: 1,000 Mt

**00.10.0013 Schutzeinrichtung einsetzen**
*** Pauschalposition
StL-Nr. 21124925
Schutzeinrichtung einsetzen nach Unterlagen des AG.
Witterungsbedingte Schutzeinrichtung auf der Baustelle
aufstellen, entsprechend dem Arbeitsvorgang umsetzen
und abbauen.
Menge: 1,000 Psch

**00.10.0014 Schutzeinr. vorh.,unterh.,betreib.**
StL-Nr. 21124928
Schutzeinrichtung betriebsbereit vorhalten, unterhalten
und betreiben nach Unterlagen des AG. Außer den vollen
Monaten werden Teilzeiten nach Tagen zu 1/30 des Einheitspreises vergütet.
Menge: 0,500 Mt

**00.10.0015 Asphaltschutzschicht herstellen*MA11S,Bk100-Bk3,2 Dicke 3,5 cm*Bimi 30/45+vvZ**
StL-Nr. 2311380791250000
Asphaltschutzschicht auf Dichtungsschicht herstellen.
Fugen herstellen und verfüllen wird gesondert vergütet.
Einbaubreiten nach Unterlagen des AG.
Bauteil '= aufgenommene Randstreifen auf erneuerter
Abdichtung von Hand in einer Breite von ca. 40cm
beidseitig vor den Brückenschrammborden
Einbau von Hand'

Asphaltschutzschicht aus MA 11 S. Einbau in Verkehrsflächen der Belastungsklassen Bk100 bis Bk3,2.
Einbaudicke = 3,5 cm.
Bindemittel = 30/45 + mit viskositätsveränderndem Zu-
satz bzw. einem entsprechend viskositätsveränderten
Bindemittel 30/45.
Menge: 14,000 m2
Leistungsbereichkatalog: 113

**00.10.0016 Streifen/Rinne aus MA herst.*Rinne 50 cm, BW MA 8 S*Bitumen 30/45+vvZ ohne Asph.Granul.*Handeinbau**
StL-Nr. 2311367294240101
Streifen bzw. Rinne aus Gussasphalt herstellen.
In Verkehrsflächen 'der aufgenommenen Randstreifen auf
erneuerter Abdichtung von Hand in einer Breite von ca.
50cm
beidseitig vor den Brückenschrammborden zur Erneuerung,
in Deckschicht aus Gussasphalt Mulde für Wasserlauf
ausformen, Einbaudicke: 4,0 cm'

Einbau in Rinne auf Bauwerk, Breite 50 cm.
Mischgut = Gussasphalt MA 8 S
Bindemittel = 30/45 mit viskositätsveränderndem Zusatz
bzw. einem entsprechend viskositätsveränderten Bindemittel 30/45.
Gussasphalt ohne Verwendung von Asphaltgranulat.
Einbau von Hand.
Menge: 17,000 m
Leistungsbereichkatalog: 113

**00.10.0017 Gussasphaltoberfläche bearbeiten fein abstreuen*Verfahren C*ungeb. verwert.**
StL-Nr. 23113667640901
Oberfläche der Gussasphaltschicht bearbeiten.
Feine Gesteinskörnung auf die noch heiße Oberfläche
aufbringen.
Verfahren C.
Gesteinskörnung '= gemäß ZTV-Asphalt 2014/2020,
Pkt. 3.9.5 für Verfahren C wie angegeben, 2-3 kg/m2
feuergetrockneter Quarzsand 0/2, staubfrei in die
heiße Oberfläche einreiben und Rinne/Mulde ausformen'

Erkaltete Asphaltdeckschicht aus Gussasphalt abkehren
und nicht gebundene und gelöste Abstreukörnungen nach
Wahl des AN verwerten.
Menge: 17,000 m2
Leistungsbereichkatalog: 113

*Hinweis: Die Fugen sind jeweils getrennt nach der Herstellung in*
Die Fugen sind jeweils getrennt nach der
Herstellung in der Schutzschicht und im zweiten Arbeitsgang nach dem Einbringen der Deckschicht herzustellen und zu verfüllen.

**00.10.0018 Fuge ausräumen und säubern Fuge an Kappen*Schutzschicht bis 20 m*Breite mind. 20mm Tiefe 35 mm**
StL-Nr. 23113927621505
Bestehende Fuge ausräumen und Fugenspalt säubern. Ausbaustoffe nach Wahl des AN verwerten.
Randfuge an Brückenkappen.
In der Asphaltschutzschicht.
Einzellängen bis 20,00 m.
Fugenspaltbreite mindestens 20 mm.
Fugenspalttiefe = 35 mm.
Menge: 34,000 m
Leistungsbereichkatalog: 113

**00.10.0019 Fugenfüllung herstellen Fuge an Kappen*Schutzschicht bis 20 m*Tiefe 35 mm Breite 20 mm*Fugenmasse N1**
StL-Nr. 2311394262154002
Fugenfüllung herstellen.
Randfuge an Brückenkappen.
In der Asphaltschutzschicht.
Einzellängen bis 20,00 m.
Fugenspalttiefe = 35 mm.
Fugenspaltbreite = 20 mm.
Mit heiß verarbeitbarer elastischer Fugenmasse Typ N1,
einschließlich zugehörigem und zuvor aufgetragenem Voranstrichmittel.
Menge: 34,000 m
Leistungsbereichkatalog: 113

**00.10.0020 Fuge ausräumen und säubern Fuge an Kappen*Deckschicht bis 20 m*Breite mind. 20mm Tiefe 40 mm**
StL-Nr. 23113927611506
Bestehende Fuge ausräumen und Fugenspalt säubern. Ausbaustoffe nach Wahl des AN verwerten.
Randfuge an Brückenkappen.
In der Asphaltdeckschicht.
Einzellängen bis 20,00 m.
Fugenspaltbreite mindestens 20 mm.
Fugenspalttiefe = 40 mm.
Menge: 34,000 m
Leistungsbereichkatalog: 113

**00.10.0021 Fugenfüllung herstellen Fuge an Kappen*Deckschicht bis 20 m*Tiefe 40 mm Breite 20 mm*verf. mit Trstr. Fugenmasse N1**
StL-Nr. 2311394261164102
Fugenfüllung herstellen.
Randfuge an Brückenkappen.
In der Asphaltdeckschicht.
Einzellängen bis 20,00 m.
Fugenspalttiefe = 40 mm.
Fugenspaltbreite = 20 mm.
Fugenspalt verfüllen in einer Lage mit Trennstreifen.
Mit heiß verarbeitbarer elastischer Fugenmasse Typ N1,
einschließlich zugehörigem und zuvor aufgetragenem Voranstrichmittel.
Menge: 34,000 m
Leistungsbereichkatalog: 113

**00.10.0022 Naht oder Anschluss zur Fuge aufw. Längs-/Queranschl*bis 20 m Tiefe 35 mm*Breite 10 mm schneiden**
StL-Nr. 23113937415101
Naht oder Anschluss ohne Fugenspalt in Asphaltdeckschicht zur Fuge aufweiten und säubern. Anfallende Ausbaustoffe nach Wahl des AN verwerten.
Längs- und Queranschluss.
Einzellängen bis 20,00 m.
Fugenspalttiefe = 35 mm.
Fugenspaltbreite = 10 mm.
Aufweiten durch Schneiden.
Menge: 54,000 m
Leistungsbereichkatalog: 113

**00.10.0023 Fugenfüllung herstellen Längs-/Querfuge*Deckschicht bis 20 m*Tiefe 35 mm Breite 10 mm*Fugenmasse N2**
StL-Nr. 2311394231151001
Fugenfüllung herstellen.
Längs- und Querfuge.
In der Asphaltdeckschicht.
Einzellängen bis 20,00 m.
Fugenspalttiefe = 35 mm.
Fugenspaltbreite = 10 mm.
Mit heiß verarbeitbarer Fugenmasse Typ N2, einschließlich zugehörigem und zuvor aufgetragenem Voranstrichmittel.
Menge: 54,000 m
Leistungsbereichkatalog: 113

**00.10.0024 Verkehrsfläche kehren*VSM durchführen**
StL-Nr. 2311397791
Verkehrsfläche mit einer selbstaufnehmenden Kehrmaschine nach Verkehrsfreigabe unverzüglich nach Aufforderung
durch den AG kehren. Kehrgut aufnehmen und nach Wahl
des AN verwerten.
Verkehrsfläche '= Fahrbahn im Baubereich vor
Verkehrsfreigabe nach Fertigstellung'

Erforderliche Verkehrssicherungsmaßnahmen durchführen.
Menge: 1000,000 m2
Leistungsbereichkatalog: 113

#### Abschnitt 00.11 Schutzeinrichtungen, Geländer

**00.11.0001 Anschluss an Bahnerde nach DB-Vorschriften**
*** Pauschalposition
Erdungsanschluss an Gleisanlagen der DB AG durch
Fachfirma mit DB-Zulassung einschließlich Material für
Zuleitung, Schutzrohr und sonstigem Zubehör
(Anschlüssen, Klemmvorrichtungen u.dgl.)
entsprechend der Bahnvorschriften während
Sperrpausen herstellen.
Gilt für gesamte Bauwerkserdung Endzustand
Material liefern und einbauen.
Menge: 1,000 Psch

**00.11.0002 Berührungsschutz herstellen Brücke T.Kunstst./Int.FK*Verank. vorhanden Verz./EP/PUR**
StL-Nr. 21121412191201
Berührungsschutz an Brücken über Oberleitungsanlagen
aus Pfosten und Wandelementen entsprechend statischen
und konstruktiven Erfordernissen auf Bauwerk einschließlich blankem Leiter herstellen.
Handlauf und Erdungen werden gesondert vergütet.
Abgerechnet wird nach Länge zwischen den Achsen der
Endpfosten.
Einbauort = Brücke.
Berührungsschutz 'gemäß RiZ Elt 2
(mit Einzelheiten X und Y) bzw. DIN EN 50122-1
Stahlteile für Erdung aus nicht rostendem Stahl
nach RiZ, Füllung aus Kunststoff D>= 20mm
Erdungsanschlüsse herstellen
Blanken Leiter gemäß  RiZ Elt 2, Einzelheit X
an beiden Unterkanten des Überbaues herstellen inkl.
Verankerungen
Mindestens 8 Warnschilder am Berührschutz
liefern und dauerhaft anbringen.'

Wandelement aus transparentem Kunststoff mit integrierter schwarzer Fangkonstruktion und zusätzlicher Haltekonstruktion.
Pfosten auf vorhandener Verankerung verankern.
Korrosionsschutz: Stahlkonstruktion feuerverzinken, zu
beschichtende Flächen sweep-strahlen. Zwischenbeschichtung auf Epoxidharz-Grundlage nach Blatt 87, Sollschichtdicke 80 mym. Deckbeschichtung auf Polyurethan-
Grundlage nach Blatt 87, Sollschichtdicke 80 mym.
Menge: 23,000 m

**00.11.0003 Schutzerdung n. RiZ Elt und DB-Vorschriften herst.**
*** Pauschalposition
Äußere Bahn-Schutzerdung des gesamten
Brückenbauwerks einschließlich Bauwerksausstattung nach
Zeichnung bzw. Ausführungsplanung (erstellt AN)
herstellen bzw. erneuern.
Die Anschlussvorrichtungen zur Befestigung der
Erdungsdrähte feuerverzinken.
Schutzerdungskonstruktion für gesamtes Bauwerk
(Überbau, Berührungsschutz, blanker Leiter, Geländer,Schutzeinrichtungen,
Entwässerung, sämtliche neue Betonbauteile/Bewehrung
usw.einschließlich Erdungsleitungen, erforderlicher
Formstücke, der Erdungsplatten, der Erdungsverbinder,
Anschlagwinkel, blanke Leiter, Erdungswinkel
sowie erforderlicher Überbrückungseinrichtungen,
Stoss- und Eckausbildungen, Ankern und mit
Anschlüssen zur Befestigung der Erdungsdrähte
nach Zeichnung sowie RiZ Elt 1 bzw.RiZ Elt 2 und
den Vorschriften der DB AG (nach RIL 804, Modul 1101,
Abs. (75),  RIL 804 /9030, Richtzeichnungen
M-SBRxx, M-BE 16xx sowie weiterführenden
Vorschriften (VDE 185-305, DIN EN 62305) einbauen.
Verbindungen der geerdeten Bauteile und der
Anschlusspunkte der alten Erdung zur
Bahnerde durchgehend herstellen inkl.
Anschluss. Lager überbrücken.
Bahnerdungszuleitungen (4 Stück) inkl. Kabelverbindern unterirdisch in Schutzrohr verlegen
und entsprechende Schienenanschlüsse neu
durch von der DB zugelassenes Unternehmen
herstellen. Anschlusspunkte mit dem Fachdienst
der DB AG abstimmen.
Alle Verbindungs- und Befestigungsmittel für Bahnerdung aus nicht rostendem Stahl
nach DIN 17 440, Werkstoff-Nr. 1.4571.
Maßnahmen gegen Kontaktkorrosion durchführen.
Ausbildung verdeckt/beschädigungssicher.
Erdarbeiten ausführen. Überschüssigen Aushub von
der Baustelle entfernen und eine Wiederverwertung
nach Wahl des AN zuführen.
Material für Leitungszone und Schutzrohr für
Bahnerdungszuleitung liefern und einbauen.
Inbetriebnahme der Anlage einschließlich
Funktions- und Sicherheitsprüfungen gemäß
DIN EN 62305-3 bzw. RIL 804 durchführen.
Messung der Erdungswiderstände für Bahnerdung.
Die Ergebnisse sind im Prüfbericht / Abnahmeprotokoll auszuweisen. Protokolle erstellen.
Anfertigung von eingemessenen Kabellage- und
Verkabelungsplänen.
Übergabe der Bestandsunterlagen zur Elektroanlage
mit Prüf- und Wartungsanweisungen spätestens zur
Schlußrechnung an den AG übergeben, 5-fach.
Die Pauschale gilt für alle Leistungen der
gesamten Bahnerdung.
Menge: 1,000 Psch

**00.11.0004 Aluminiumgeländer einbauen Füllstabgeländer*Seil DU 20 mm Anschlagkonstr.**
StL-Nr. 2112132299311999
Aluminiumgeländer nach Unterlagen des AG einbauen. Ab-
gerechnet wird nach Länge des Handlaufs zwischen den
Achsen der Endpfosten bzw. Endstäbe.
Geländer 'für Brücke
Anschluß an Bestand (Talbrücke) örtlich angepasst herstellen.
Im Bereich des Berührschutzes durchlaufend.
Erdungsanschlüsse herstellen und einbauen.'

Höhe des Geländers '1300 mm'

Ausbildung als Füllstabgeländer.
Im Handlauf feuerverzinktes Drahtseil, Durchmesser 20
mm, einziehen und verankern.
Anschlagkonstruktion für Drahtseil nach RiZ Gel 11 herstellen.
Verankerung 'mit Fußplatte und Verbundankern.
Lage der Fußplatten von Geländer und Berührschutz aufeinander abstimmen!'

Korrosionsschutz 'durch Chromatierung der zu beschichtenden Flächen nach DIN 50939 zu beschichtenden Flächen nach DIN 50939 und
zweischichtiger PVdF-Einbrennlackierung in einer
Sollschichtdicke von insgesamt 25 mym.
Farbton: RAL 5008 graublau'
Menge: 28,000 m
Leistungsbereichkatalog: 121

**00.11.0005 Aluminiumgeländer einbauen*H = 1000 mm Füllstabgeländer*Seil DU 20 mm Anschlagkonstr.**
StL-Nr. 2112132291311999
Aluminiumgeländer nach Unterlagen des AG einbauen. Ab-
gerechnet wird nach Länge des Handlaufs zwischen den
Achsen der Endpfosten bzw. Endstäbe.
Geländer 'für Brücke
Anschluß an Bestand (Talbrücke) örtlich angepasst herstellen.
Im Bereich des Berührschutzes durchlaufend.
Erdungsanschlüsse herstellen´ und einbauen.'

Höhe des Geländers 1000 mm.
Ausbildung als Füllstabgeländer.
Im Handlauf feuerverzinktes Drahtseil, Durchmesser 20
mm, einziehen und verankern.
Anschlagkonstruktion für Drahtseil nach RiZ Gel 11 herstellen.
Verankerung 'mit Fußplatte und Verbundankern.
Lage der Fußplatten von Geländer und Berührschutz aufeinander abstimmen!'

Korrosionsschutz 'durch Chromatierung der zu beschichtenden Flächen nach DIN 50939 zu beschichtenden Flächen nach DIN 50939 und
zweischichtiger PVdF-Einbrennlackierung in einer
Sollschichtdicke von insgesamt 25 mym.
Farbton: RAL 5008 graublau'
Menge: 28,000 m
Leistungsbereichkatalog: 121

**00.11.0006 Unterbrechung des Geländers (Zul.) Alu-Geländer Füllstabgeländer*Drahtseil**
StL-Nr. 211213462931
Geländer auf Bauwerk über elektrisch betriebener Bahnstrecke nach Unterlagen des AG elektrisch isolierend
aber kraftschlüssig zweimal unterbrechen.
Berechnet wird der Mehraufwand für das Herstellen der
Unterbrechungen gegenüber dem Herstellen des durchgehenden Geländers.
Material des Geländers = Aluminium.
Höhe des Geländers '1300 mm (2x) bzw. 1000 mm (2 x)'

Ausbildung als Füllstabgeländer.
Im Handlauf Drahtseil
Menge: 4,000 St
Leistungsbereichkatalog: 121

**00.11.0007 Geländerverankerung einbauen Brücke**
StL-Nr. 211213371999
Verankerung für Geländer nach Unterlagen des AG einbauen.
Einbau auf Brücke.
Verankerung 'mit Fußplatte aus Stahl analog Gel 14,
230 * 230 * 12 mm, mit 4 Verbundankern aus
nichtrostendem
Edelstahl, D=12 mm gemäß RiZ Gel 14 bzw. ZTV-ING 6.11
Fussplatten mit schwindfreiem, wasserdichtem,
frost- und tausalzbeständigem, standfestem
Reaktionsharzmörtel mit Prüfzeugnis, betonfarben
unterstopfen (Zwischenraum zwischen Fußplatte der
Verankerung des Geländers nach RiZ Gel 14 und
Oberfläche der Kappe), gemäß ZTV-ING 3.4 auf
Betonunterlage einbauen.
Betonunterlage vorbereiten (säubern und aufrauen)
Unterstopfung erst nach Herstellung der
Deckbeschichtung.
Abgerechnet wird nach verankertem Geländerpfosten
und nicht nach Anzahl der Anker o.dgl.'

Korrosionsschutz 'analog dem Geländer
herstellen.
Anker und sämtliche Befestigungsmittel aus nichtrostendem Stahl der Stahlgruppe A4,
Werkstoff-Nr. 1.4401 bzw. 1.4571.
Maßnahmen gegen Kontaktkorrosion vorsehen.'
Menge: 32,000 St

**00.11.0008 Zulage Dilatationsstoß Gel. FÜK mehrfaltig nach Zeichnung herst.**
Stoß im Geländerfeld über Fahrbahnübergangskonstruktion für Dilatation als Sonderkonstruktion
nach Zeichnung bzw. statisch-konstruktiven Erfordernissen herstellen und einbauen.
Gesamtdilatation bis 200mm.
Einschließlich Korrosionsschutz wie Geländer.
Zulage für Mehraufwendungen gegenüber durchgemessenem Brückengeländer.
Menge: 2,000 St

**00.11.0009 Zulage Dilatationsstoß Gel. FÜK Uebe 1 nach Zeichnung herst.**
Stoß im Geländerfeld über Fahrbahnübergangskonstruktion für Dilatation als Sonderkonstruktion
nach Zeichnung bzw. statisch-konstruktiven Erfordernissen herstellen und einbauen.
Gesamtdilatation bis 80mm.
Einschließlich Korrosionsschutz wie Geländer.
Zulage für Mehraufwendungen gegenüber durchgemessenem Brückengeländer.
Menge: 2,000 St

**00.11.0010 Zulage für Höhenversprung**
Zulage für Höhenversprung
Höhenversprung zum Bestandsgeländer herstellen.
Neues Geländer h = 1300 mm
Bestandsgeländer h = 1200 mm
Menge: 1,000 St

**00.11.0011 Zulage Geländerabschluss nach RiZ Gel 19, Blatt 1**
Geländerabschluss als Sonderkonstruktion
nach RiZ Gel 19, Blatt 1 bzw. statisch-konstruktiven
Erfordernissen herstellen und an den Geländerenden
im Bereich der Anschlüsse an die Bestandsgeländer
der Strecke zum Lückenschluss einbauen.
Einbau als zusätzliche Endschwinge an
Geländerendpfosten als Lückenschluss im
Anpassungsbereich (Flüegelende).
Einschließlich Korrosionsschutz wie Geländer.
Zulage für Mehraufwendungen gegenüber durchgemessenem Brückengeländer.
Menge: 2,000 St

**00.11.0012 Stahlgeländer für Bö.treppe herst. Höhe = 1200 mm Rohrgeländer**
Geschweißtes Stahlgeländer für Böschungstreppe
nach RiZ-ING Gel 7 sowie nach statischkonstruktiven Erfordernissen unter Beachtung
der Längsneigung (Pfosten lotrecht) herstellen
und einbauen.
Dehnungsfugen mit Pass-Stücken nach konstruktiven
Erfordernissen anordnen. Entlüftungsöffnungen der
Hohlprofile nach dem Verzinken dicht abschliessen.
Entwässerungsöffnungen erhalten.
Verbindungsmittel aus nichtrostendem Stahl nach
DIN 10088, Werkstoff-Nr. 1.4571 oder 1.4401.
Abgerechnet wird nach Länge des Handlaufs
zwischen den Achsen der Endpfosten bzw. Endstäbe.
Geländer für Böschungstreppe.
Höhe des Geländers = 1000 mm.
Ausbildung als Rohrgeländer mit 1 Zwischenholmen
und Pfosten aus Hohlprofilen in Böschung
mit Neigung 1:1,5 bzw. steiler und zwei
Abwinkelungen in der Draufsicht und einem
Höhenknick herstellen
Geländer in Anlehnung nach RiZ Gel 7 in
Aussparungen (Fundamentaussparung)
einsetzen und mit Zementmörtel mit
Kunststoffzusatz (RM) nach ZTV-ING 6-1 verfüllen
Maßnahmen gegen Kontaktkorrosion vorsehen.
Feuerverzinkung gemäß DIN EN ISO 1461 mit Beibl. 1
herstellen, Mittelwert der Schichtdicke entsprechend
der Profilwanddicke.
Verzinkte Flaechen nicht mit Oel bzw. Fett behandeln.
Entlüftungsöffnung der Hohlprofile nach dem Verzinken
dicht abschliessen. Entwässerungsöffnungen erhalten.
Einbau in Einzelfundamente.
Menge: 21,000 m

#### Abschnitt 00.12 Böschungstreppe

**00.12.0001 Planum herstellen Auftragsbereiche Pflaster+Treppe**
Planum profilgerecht herstellen für Auftragsbereiche
Pflasterstreifen unter Gesims und
Böschungstreppe in Böschung 1:1,5 bzw. steiler
Gerätestandort oben auf der Brücke wegen
eingeschränktem Baufeld (Langstielbagger
o.dgl. einsetzen, Standort auf Böschung nicht zulässig)
Menge: 40,000 m2
Leistungsbereichkatalog: 106

**00.12.0002 Palisadenwand herstellen**
StL-Nr. 2110752299999090
Palisadenwand herstellen. Erdarbeiten werden gesondert
vergütet.
Baustoff 'Beton-Verbundpalisade, rund, ausgekehlt
Kopf mit umlaufender Fase
Länge = 60 cm bis 200 cm, D = 20 cm'

Bettung 'auf mind. 20cm verdichteten Unterbeton
C 20/25 einbauen.
Erforderliche Erdarbeiten für Palisadenwand ausführen.'

Rückenstütze 'aus Beton C 20/25, mindestens 20 cm
breit mit ca. 50% der Palisaden-Einbindelänge
herstellen.'

Einbindetiefe '= 40 bis 100 cm'

Höhe der Sichtfläche '= 20cm bis 100cm'

Verlauf der Oberkante 'so ausrichten, dass oberer
Abschluss keine unregelmäßigen Höhensprünge
an OK Palisadenwand bei Einbau in geneigten Flächen
aufweist.
Höhensprünge infolge der erforderlichen Längenwechsel
der Fertigteile sind im Erdreich auszugleichen.
Palisaden Trennen/Schneiden, Einbau in Teilbereichen,
höhen- und fluchtgerecht versetzen sowie einzeln
senkrecht ausrichten
Abgerechnet wird nach Länge der Palisadenreihe
in der lotrechten Draufsicht.
Einbau in einzelnen Teillängen als Höhenausgleich
an Geländesprüngen/Geländeneigungen'
Menge: 4,000 m

**00.12.0003 Böschungstreppe herstellen*H/B 18/27 cm Betonfertigteile*beids. Tr.w. Bet. Fugenmörtel**
StL-Nr. 23115922911201
Böschungstreppe nach Unterlagen des AG entsprechend RiZ
Bösch auf mind. 10 cm dickem, konstruktiv bewehrtem Un-
terbeton C12/15, Ausbreitmaßklasse F1 einschließlich
ggf. notwendiger Sporne zur Gleitsicherung und der erforderlichen Erdarbeiten herstellen. Abgerechnet wird
die Treppenlänge in der Neigung von der Vorderkante der
untersten bis Vorderkante der obersten Stufe einschließlich der Stufen an den Podesten.
Stufenbreite '= 0,8m
Treppe in nordöstlicher Bestandsböschung neu
herstellen, Neigung örtlich angepasst (nach Schnurkanten versetzen, Auftrittsbreite anpassen) 1:1,5 bzw.
steiler'

Auftrittshöhe 18 cm, Auftrittsbreite 27 cm.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 17,000 m
Leistungsbereichkatalog: 115

**00.12.0004 Bew. Beton einschl. Schalung herst.*Stahlbeton C25/30*XF2, XC4, XD2**
StL-Nr. 2211831391359000
Bewehrten Beton einschließlich Schalung nach Unterlagen
des AG herstellen. Schalung vorhalten und beseitigen.
Bewehrung und Traggerüst der Bemessungsklasse B werden
gesondert vergütet.
Bauteil '= Stützfundamente in Anlehnung
an RiZ Bösch 1
(Breite 0,30m, Tiefe 0,80m ab OK Pflaster) am
unteren Ende von Böschungtreppen und
Flügelböschungspflaster'

Art der Verwendung = Stahlbeton.
Druckfestigkeitsklasse C25/30.
Expositionsklasse XF2, XC4 und XD2.
Zusätzliche Anforderungen 'erforderliche
Erdarbeiten ausführen, überschüssigen Aushub von der
Baustelle entfernen und der Wiederverwertung nach Wahl
des AN zuführen. Planum herstellen.
Bewehrung wird nicht gesondert vergütet.'
Menge: 1,000 m3
Leistungsbereichkatalog: 118

**00.12.0005 Bordstein aus Beton setzen BSt. TB 8x25 cm gerader Stein**
StL-Nr. 2311531107009199
Bordstein aus Beton setzen. Breite der Rückenstütze
mind. 15 cm.
Bordstein = TB 8 x 25 cm.
Bordstein 'als Begrenzung von Pflasterflächen
am Bauwerk
Erschwernisse durch unterschiedliche Neigungen,
Anschlüsse, Verziehungen sowie das Anpassen/Schneiden
von Pflastersteinen werden nicht gesondert vergütet.
Böschungen/Seitenbereiche nach Zeichnung
Setzen als Begrenzung von Pflasterflächen in
Böschungsflächen nach Zeichnung in unterschiedlichen
Neigungen inkl. Schneiden/Ablängen.'

Gerader Stein.
Rückenstütze 'bis 10 cm unter OK Bordstein aus
Beton C20/25 herstellen'

Fundamentbeton 'bzw. Unterbeton sowie Rückenstütze
aus Beton C20/25,
20 bis 24 cm dick einschließlich Schalung herstellen.
Erforderliche Erdarbeiten ausführen.
Überschüssigen Aushub im Rahmen der Baumaßnahme
wieder einbauen und verdichten'
Menge: 40,000 m
Leistungsbereichkatalog: 115

**00.12.0006 Bordstein trennen*BSt.nassschneiden**
StL-Nr. 231153269199
Bordstein auf Passmaß trennen.
Bordstein '= Tiefbord 8/25'

Bordstein trennen durch Nassschneiden.
Bordstein 'quer trennen oder auf Gerung schneiden'
Menge: 20,000 St
Leistungsbereichkatalog: 115

**00.12.0007 Frostschutzschicht herstellen Böschungsbereiche**
Frostschutzschicht herstellen unter befestigten Flächen
am Bauwerk (Pflaster, Treppe, Befestigung an den
Flügelenden, Böschungsflächen/Flügelpflasterstreifen,
unter dem Gesims usw.)
Einbau überwiegend auf Böschungen und dgl., Toleranz
für Sollhöhe +1/-1 cm.
Erschwernisse beim Einbau und Verdichten in
Böschungs- bzw. Teilflächen in unterschiedlichen
Neigungen werden nicht gesondert vergütet.
Einbaudicke = Mindestdicke gemessen senkrecht zur
Oberfläche
Baustoffgemisch =  Brechkorngemisch B2 nach
ZTV SoB-StB für Frostschutzschicht nach Zeichnung
Körnung 0/45
Feinanteil Kategorie UF3, im eingebauten Zustand
höchstens 5 Masse v.H. Feinanteile.
Einbaudicke  = mindestens 25 cm
Material profilgerecht einbauen und verdichten
(Form unregelmäßig, Verfüllbereich örtlich anpassen)'
Abgerechnet wird nach Auftragsprofilen.
Menge: 19,000 m2

**00.12.0008 Böschungsbefestigung herstellen Böschung 1:1,5**
StL-Nr. 23115931190999
Böschungsbefestigung eben herstellen auf Bettung aus
Beton, Dicke mind. 10 cm.
Ausführung auf Böschung mit Neigung 1:1,5 einschließlich Podesten und Bermen.
Pflaster aus 'Betonsteinen nach DIN EN 1338,
Dicke = mind. 8 cm
in Flächen neben dem Bauwerk analog
RiZ-LSBB "Ein12" (oben), unterhalb der
Gesimse zwischen Treppe und Flügelwand
bzw. Pflasterstreifen unter dem Gesims
an Widerlagerwand auf Böschung neben
dem Brückenbauwerk
Erschwernisse durch beengte Verhältnisse,
unterschiedliche Neigungen, Anschlüsse,
Verziehungen sowie das Anpassen an
Begrenzungen werden nicht gesondert
vergütet.
Herstellung in Teilabschnitten berücksichtigen'

Bettung aus Beton 'C 20/25 mindestens 10 cm dick
Erdarbeiten ausführen, überschüssigen Boden
örtlich verteilen'

Fugen verfüllen mit 'frost-tausalzbeständigem
Fertigzementmörtel'
Menge: 19,000 m2
Leistungsbereichkatalog: 115

**00.12.0009 Pflastersteine zuarbeiten*aus Beton Dicke ü. 8-10 cm**
StL-Nr. 231151959102
Pflastersteine auf Passmaß trennen und Pflastersteine
an Kanten und Einfassungen oder an Aussparungen und
Einbauten über 1,00 m2 Einzelgröße zuarbeiten, nassschneiden oder behauen.
Das Zuarbeiten, Nassschneiden oder Behauen der Pflastersteine an Aussparungen und Einbauten bis zu 1,00 m2
Einzelgröße wird gesondert vergütet.
Pflastersteine 'nass schneiden'

Art = Pflastersteine aus Beton.
Dicke über 8 bis 10 cm.
Menge: 20,000 m
Leistungsbereichkatalog: 115

**00.12.0010 Fugenfüllung herstellen*Kalt, 35 v.H. Flanke Beton*Breite 10-15 mm Tiefe 25 - 30 mm*Füllstoff einb.**
StL-Nr. 24123235921231
Fugenfüllung nach Unterlagen des AG herstellen. Fugenflanken reinigen und mit geeignetem Voranstrich versehen.
Bauteil '= Fugenfüllung zwischen Pflaster und
Brückenbauwerk herstellen.
Fugenflanken reinigen und mit
geeignetem Voranstrich versehen.'

Füllstoff = kalt verarbeitbare Fugenmasse, Dauerbewegungsaufnahme bis 35 v.H.
Fugenflanken = Beton.
Fugenspaltbreite über 10 bis 15 mm.
Fülltiefe über 25 bis 30 mm.
Unterfüllstoff bzw. Trennstreifen einbauen.
Menge: 20,000 m
Leistungsbereichkatalog: 123

**00.12.0011 Beschilderung Betriebstreppe**
Beschilderung der Betriebstreppe herstellen,
liefern und montieren einschließlich Verbindungs-
und Befestigungsmittel und Gründungsarbeiten.
Rohrpfosten: Stahl, feuerverzinkt, d=60,3mm
Wandstärke mind. 2,0 mm
Länge mindestens 2,50 m
Bodenhülse: Grauguss, mindestens 300mm lang
für D=60mm mit Klemmring und Gewindering
Befestigung: Flachstahl, feuerverzinkt,
mind. 30 x 5 mm
Schellendurchmesser 60,3mm inkl.
Schrauben, Unterlegscheiben und Muttern (V2A)
und Befestigungsmitteln (V2A) für Schild.
Schild:
- Aluminium, 3mm glatt, mit Randverstärkung,
  wetterfest, 231 x 420 mm
- Kontrast: 12,5 mm /Rand 18,5 mm / Radius 50 mm
- Grund: Folie Typ 1 weiß
- Schrift schwarz Größe 35 mm und 17 mm:
"Betriebsgelände" 35mm ;
"Betreten verboten" 35mm
"Straßenbauverwaltung" 17 mm
- Bodenfreiheit: Regelaufstellung 2.000mm
Ausführung gemäß Anlage zu den
Ausschreibungsunterlagen.
Einschließlich aller Gründungs- und Betonarbeiten.
Aushub der Verwertung nach Wahl des AN
zuführen.
Fundament aus C 12/15, 35 cm x 35 cm, 80cm tief
einschließlich Schalung herstellen.
Schalung vorhalten und beseitigen.
Aufstellung neben Böschungtreppen (oben).
Menge: 1,000 St

**00.12.0012 Pflastersteine aus-u.einbauen Fl. bis 2 m2 ErsatzSt. 5vH Baustgem. 0/8*Fuge, BG 0/5**
Pflastersteine mit Bettung ohne Bindemittel aus- und
wieder einbauen. Pflastersteine aufnehmen, säubern
und seitlich lagern. Vorhandene Bettung aufnehmen.
Pflasterdecke in vorhandenem Verband wieder herstellen.
Nicht wieder verwendbare Baustoffe der Verwertung nach
Wahl des AN zuführen.
In Anpassung an Bestand,
am Aufbruchrand aufgelockerte Pflasterbereiche
vorsichtig aufnehmen und Pflaster neu verlegen,
Pflastergrenze schneiden/abkanten ist einzurechnen
und wird nicht gesondert vergütet
Einzelflächen bis 2 m2.
Steine = Natursteingroßpflaster ca. 160/160 (Granit)
Ersatzsteine bis zu 5 v. H. der Fläche liefern.
Vorhandene Bettung einer Verwertung nach Wahl
des AN zuführen.
Neue Bettung aus Baustoffgemisch 0/8 liefern,
profilgerecht einbauen und verdichten.
Fuge mit Baustoffgemisch 0/5 herstellen
Anpassung der Pflasterfläche am nordöstlichen
Flügel für den Einbau der Tür im Geländer und
für Anschluss an neues Pflaster am oberen Ende
der Böschungstreppe.
Einbauten (Geländerpfosten, Schutzplankenabsenkung) berücksichtigen (Mehraufwand
einrechnen).
Menge: 3,000 m2
Leistungsbereichkatalog: 115

**00.12.0013 Bew. Beton einschl. Schalung herst.*Stahlbeton C25/30**
StL-Nr. 2211831391390000
Bewehrten Beton einschließlich Schalung nach Unterlagen
des AG herstellen. Schalung vorhalten und beseitigen.
Bewehrung und Traggerüst der Bemessungsklasse B werden
gesondert vergütet.
Bauteil 'Einzelfundamente für Böschungstreppe, 0,40/0,40/1,20 m gem. RIZ-ING Gel 7'

Art der Verwendung = Stahlbeton.
Druckfestigkeitsklasse C25/30.
Expositionsklasse 'XA1, XC2, XF1'
Menge: 2,000 m3
Leistungsbereichkatalog: 118

**00.12.0014 Betonstahl einbauen*BSt 500 S**
StL-Nr. 2211821391
Betonstahl entsprechend statischen und konstruktiven
Erfordernissen einbauen.
Bauteil 'Einzelfundament'

Stahlsorte BSt 500 S.
Menge: 0,300 t
Leistungsbereichkatalog: 118
